# Protecção passiva contra incêndios de estrutura metálica, com placas de gesso laminado. Sistema "PLACO"

- Propriedade do ficheiro: CYPE Ingenieros S.A.
- Formato: FIEBDC-3/2016
- Programa: Generador de precios de la construcción. CYPE Ingenieros, S.A.
- Data: 15/06/2024
- Moeda: EUR
- Custos indirectos: 3 %
- IVA: 23 %

## I Instalações

### IO Contra incêndios

#### IOR Protecção passiva contra incêndios: estruturas

**IOR014** m Protecção passiva contra incêndios de estrutura metálica, com placas de gesso laminado. Sistema "PLACO".
Sistema de protecção passiva contra incêndios de viga de aço HEA 220, protegida nas suas 4 faces e com uma resistência ao fogo de 15 minutos, sistema "PLACO", através de recobrimento com placas de gesso laminado Placoflam, fixadas com clipes e perfis metálicos. Inclusive fixações, parafusos e massa e fita para o tratamento de juntas.
Inclui: Marcação. Instalação de clipes. Colocação à pressão das mestras contra os clipes. Aparafusamento das placas às mestras. Tratamento de juntas. Emassamento superficial.
Critério de medição de projecto: Comprimento medido segundo documentação gráfica de Projecto.
Critério de medição de obra: Medir-se-á o comprimento realmente executado segundo especificações de Projecto.

| Código | Un | Descrição | Rendimento | Preço | Importância |
|---|---|---|---|---|---|
| mt12plk010gfncc | m² | Placa de gesso laminado DF / EN 520 - 1200 / 2500 / 12,5 / com os bordos longitudinais afinados, Placoflam PPF 13 "PLACO", formada por uma alma de gesso de origem natural embutida e intimamente ligada a duas lâminas de cartão forte, reforçada pela inclusão na massa de fibra de vidro de fio curto não tecido para melhorar a sua coesão a temperaturas altas. (material) | 2.155 | 6.68 | 14.395 |
| mt12ple200a | Ud | Clipe de aço galvanizado, Fuego "PLACO", de 60x60x48 mm. (material) | 15 | 1.03 | 15.450 |
| mt12plp010 | m | Perfil de aço galvanizado, F-530 "PLACO", fabricado através de laminação a frio, de 3000 mm de comprimento, 45x16 mm de secção e 0,6 mm de espessura, para a realização de revestimentos interiores autoportantes e tectos, segundo EN 14195. (material) | 4 | 1.75 | 7.000 |
| mt12plt010a | Ud | Parafuso auto-roscante TTPC 25 "PLACO", com cabeça de trombeta, de 25 mm de comprimento, para instalação de placas de gesso laminado sobre perfis de espessura inferior a 6 mm. (material) | 50 | 0.01 | 0.500 |
| mt12plt010c | Ud | Parafuso auto-roscante TTPC 35 "PLACO", com cabeça de trombeta, de 35 mm de comprimento, para instalação de placas de gesso laminado sobre perfis de espessura inferior a 6 mm. (material) | 25 | 0.02 | 0.500 |
| mt12plm012gj | kg | Massa de presa em pó PR Multi "PLACO"; Euroclasse A1 de reacção ao fogo, segundo NP EN 13501-1, intervalo de temperatura de trabalho de 5 a 30°C, segundo EN 13963. (material) | 2 | 1.54 | 3.080 |
| mt12plj030 | m | Fita autocolante de malha de fibra de vidro, "PLACO", para reforço de juntas. (material) | 8 | 0.74 | 5.920 |
| mo053 | h | Oficial de 1ª montador de pré-fabricados interiores. (mão de obra) | 0.647 | 23.31 | 15.082 |
| mo100 | h | Ajudante de montador de pré-fabricados interiores. (mão de obra) | 0.647 | 22.13 | 14.318 |
| % | % | Custos directos complementares | 2 % | 76.245 | 1.525 |
|  |  | Custos directos |  |  | 77.770 |

Resíduos:
- colocação: mt12plk010gfncc; factor de resíduo 0.018
- colocação: mt12ple200a Clipe de aço galvanizado, Fuego "PLACO", de 60x60x48 mm; factor de resíduo 0.001625
- colocação: mt12plp010; factor de resíduo 0.017013
- colocação: mt12plt010a; factor de resíduo 0.00533333
- colocação: mt12plt010c; factor de resíduo 0.00526316
- colocação: mt12plm012gj; factor de resíduo 0.0075
- colocação: mt12plj030 Fita autocolante de malha de fibra de vidro, "PLACO", para reforço de juntas; factor de resíduo 0.055

## Recursos

**mt12plk010gfncc** m² Placa de gesso laminado DF / EN 520 - 1200 / 2500 / 12,5 / com os bordos longitudinais afinados
Dados técnicos: Custo energético 33.463 MJ; Emissão de CO2 1.804 kg; Código LER 17 08 02; Massa do elemento 10.5 kg; Volume 0.0105 m3
Resíduos:
- embalagem: re170203 Plástico. (componente de resíduo); rendimento 0.004 kg; Código LER 17 02 03; Massa do elemento 1 kg; Volume 0.001667 m3

**mt12ple200a** Ud Clipe de aço galvanizado, Fuego "PLACO", de 60x60x48 mm
Dados técnicos: Custo energético 0.472 MJ; Emissão de CO2 0.046 kg; Código LER 17 04 05; Massa do elemento 0.016 kg; Volume 0.000008 m3
Resíduos:
- embalagem: re150101 Embalagens de papel e cartão. (componente de resíduo); rendimento 0.002 kg; Código LER 15 01 01; Massa do elemento 1 kg; Volume 0.001333 m3
- embalagem: re170203 Plástico; rendimento 0.001 kg

**mt12plp010** m Perfil de aço galvanizado
Dados técnicos: Custo energético 61.510 MJ; Emissão de CO2 1.889 kg; Código LER 17 04 05; Massa do elemento 0.46 kg; Volume 0.000219 m3
Resíduos:
- embalagem: re170203 Plástico; rendimento 0.005 kg

**mt12plt010a** Ud Parafuso auto-roscante TTPC 25 "PLACO"
Dados técnicos: Custo energético 0.015 MJ; Emissão de CO2 0.002 kg; Código LER 17 04 05; Massa do elemento 0.0015 kg
Resíduos:
- embalagem: re150101 Embalagens de papel e cartão; rendimento 0.001 kg

**mt12plt010c** Ud Parafuso auto-roscante TTPC 35 "PLACO"
Dados técnicos: Custo energético 0.019 MJ; Emissão de CO2 0.002 kg; Código LER 17 04 05; Massa do elemento 0.0019 kg
Resíduos:
- embalagem: re150101 Embalagens de papel e cartão; rendimento 0.001 kg

**mt12plm012gj** kg Massa de presa em pó PR Multi "PLACO"; Euroclasse A1 de reacção ao fogo
Dados técnicos: Custo energético 5.913 MJ; Emissão de CO2 0.285 kg; Código LER 17 08 02; Massa do elemento 1 kg; Volume 0.001 m3
Resíduos:
- embalagem: re170203 Plástico; rendimento 0.028 kg

**mt12plj030** m Fita autocolante de malha de fibra de vidro, "PLACO", para reforço de juntas
Dados técnicos: Custo energético 0.334 MJ; Emissão de CO2 0.016 kg; Código LER 17 02 03; Massa do elemento 0.0034 kg; Volume 0.000006 m3
Resíduos:
- embalagem: re170203 Plástico; rendimento 0.001 kg
