# Extractor de chaminé para cozinha

- Propriedade do ficheiro: CYPE Ingenieros S.A.
- Formato: FIEBDC-3/2016
- Programa: Generador de precios de la construcción. CYPE Ingenieros, S.A.
- Data: 23/05/2024
- Moeda: EUR
- Custos indirectos: 3 %
- IVA: 23 %

## I Instalações

### IV Ventilação

#### IVK Ventilação adicional específica em cozinha para habitações

**IVK030** Ud Extractor de chaminé para cozinha.
Extractor de chaminé giratório com chapéu dinâmico, de alumínio (Dureza H-24), para conduta de saída de 500 mm de diâmetro exterior, para ventilação de cozinhas. Inclusive elementos de fixação.
Inclui: Marcação. Montagem. Colocação e fixação.
Critério de medição de projecto: Número de unidades previstas, segundo documentação gráfica de Projecto.
Critério de medição de obra: Medir-se-á o número de unidades realmente executadas segundo especificações de Projecto.

| Código | Un | Descrição | Rendimento | Preço | Importância |
|---|---|---|---|---|---|
| mt42cvc010d | Ud | Extractor de chaminé giratório com chapéu dinâmico, de alumínio (Dureza H-24), para conduta de saída de 500 mm de diâmetro exterior, com elementos de fixação. (material) | 1 | 397.7 | 397.700 |
| mo011 | h | Oficial de 1ª montador. (mão de obra) | 0.19 | 23.31 | 4.429 |
| mo080 | h | Ajudante de montador. (mão de obra) | 0.095 | 22.13 | 2.102 |
| % | % | Custos directos complementares | 2 % | 404.231 | 8.085 |
|  |  | Custos directos |  |  | 412.316 |

## Recursos

**mt42cvc010d** Ud Extractor de chaminé giratório com chapéu dinâmico
Dados técnicos: Custo energético 0.762 MJ; Emissão de CO2 1.200 kg
Resíduos:
- embalagem: re150101 Embalagens de papel e cartão. (componente de resíduo); rendimento 1.412 kg; Código LER 15 01 01; Massa do elemento 1 kg; Volume 0.001333 m3
