# Conduta de polipropileno extrudido

- Propriedade do ficheiro: CYPE Ingenieros S.A.
- Formato: FIEBDC-3/2016
- Programa: Generador de precios de la construcción. CYPE Ingenieros, S.A.
- Data: 19/05/2024
- Moeda: EUR
- Custos indirectos: 3 %
- IVA: 23 %

## I Instalações

### IV Ventilação

#### IVV Condutas de admissão e extracção para ventilação

**IVV060** m Conduta de polipropileno extrudido.
Conduta de ventilação, formada por tubo de polipropileno extrudido de 15 mm de espessura, código de pedido 990 328 696, ComfoPipe Compact "ZEHNDER", de 200 mm de diâmetro interior, impermeável ao vapor de água, temperatura de trabalho entre -25°C e 60°C, Euroclasse B2 de reacção ao fogo, condutibilidade térmica 0,037 W/(m°C), fornecido em tramos de 1 m. Inclusive material auxiliar para montagem e fixação, acessórios e peças especiais.
Inclui: Marcação do traçado da conduta e da localização dos elementos de fixação. Colocação de tubos, acessórios e peças especiais. Fixação do material auxiliar para montagem e fixação à obra. Montagem, ligação e verificação do seu correcto funcionamento.
Critério de medição de projecto: Comprimento medido segundo documentação gráfica de Projecto.
Critério de medição de obra: Medir-se-á o comprimento realmente executado segundo especificações de Projecto.

| Código | Un | Descrição | Rendimento | Preço | Importância |
|---|---|---|---|---|---|
| mt42zeh221f | Ud | Material auxiliar para montagem e fixação das condutas de polipropileno extrudido de 15 mm de espessura, ComfoPipe Compact "ZEHNDER", de 200 mm de diâmetro interior. (material) | 1 | 4.38 | 4.380 |
| mt42zeh220fc | m | Tubo de polipropileno extrudido de 15 mm de espessura, código de pedido 990 328 696, ComfoPipe Compact "ZEHNDER", de 200 mm de diâmetro interior, impermeável ao vapor de água, temperatura de trabalho entre -25°C e 60°C, Euroclasse B2 de reacção ao fogo, condutibilidade térmica 0,037 W/(m°C), fornecido em tramos de 1 m, com o preço incrementado em 10% relativamente a acessórios e peças especiais. (material) | 1 | 90.96 | 90.960 |
| mo011 | h | Oficial de 1ª montador. (mão de obra) | 0.231 | 23.31 | 5.385 |
| mo080 | h | Ajudante de montador. (mão de obra) | 0.116 | 22.13 | 2.567 |
| % | % | Custos directos complementares | 2 % | 103.292 | 2.066 |
|  |  | Custos directos |  |  | 105.358 |
