# Bloco-porta exterior de entrada na habitação, blindado normalizado, de madeira

- Propriedade do ficheiro: CYPE Ingenieros S.A.
- Formato: FIEBDC-3/2016
- Programa: Generador de precios de la construcción. CYPE Ingenieros, S.A.
- Data: 02/06/2024
- Moeda: EUR
- Custos indirectos: 3 %
- IVA: 23 %

## L Vãos

### LE Portas exteriores

#### LEM De madeira

**LEM140** Ud Bloco-porta exterior de entrada na habitação, blindado normalizado, de madeira.
Bloco-porta exterior de entrada na habitação, blindado normalizado, de madeira, de uma folha, de 85x203x7 cm, composto por alma formada por uma prancha dobrada de aço electrogalvanizado, soldada em ambas as faces a pranchas de aço de 0,8 mm de espessura e reforçada por perfis omega verticais, de aço, acabamento com painel liso em ambas as faces de madeira de pinho Oregón, caixilho de tubo de aço e aro de aço galvanizado, com fechadura de segurança com três pontos frontais de fecho (10 linguetas); sobre pré-aro de aço galvanizado pintado com pó de poliéster de 160 mm de espessura, com 8 ganchos de aço anti-alavanca. Inclusive guarnição em ambas as faces, dobradiças fabricadas em perfil de aço, vedante de borracha e feltro com fecho automático no solo, perno e esfera de aço inoxidável com rolamentos, visor, maçaneta e puxador, corta-ventos oculto na parte inferior da porta, ferragens de pendurar e de segurança, e espuma de poliuretano para enchimento da folga entre pré-aro e bloco de porta.
Critérios considerados na determinação do preço da unidade de obra: O preço não inclui o assentamento do pré-aro.
Inclui: Limpeza do pré-aro já instalado. Alojamento e calçamento do bloco-porta no pré-aro. Fixação do bloco-porta ao pré-aro. Enchimento da folga entre pré-aro e bloco-porta com espuma de poliuretano. Colocação de ferragens de fecho e acessórios.
Critério de medição de projecto: Número de unidades previstas, segundo documentação gráfica de Projecto.
Critério de medição de obra: Medir-se-á o número de unidades realmente executadas segundo especificações de Projecto.

| Código | Un | Descrição | Rendimento | Preço | Importância |
|---|---|---|---|---|---|
| mt22paa020g | Ud | Pré-aro de aço galvanizado pintado com pó de poliéster de 160 mm de espessura, com 8 ganchos de aço anti-alavanca, para porta blindada de uma folha. (material) | 1 | 66 | 66.000 |
| mt22paa010iaa | Ud | Bloco-porta exterior de entrada na habitação, blindado normalizado, de madeira, de uma folha, de 85x203x7 cm, composto por alma formada por uma prancha dobrada de aço electrogalvanizado, soldada em ambas as faces a pranchas de aço de 0,8 mm de espessura e reforçada por perfis omega verticais, de aço, acabamento com painel liso em ambas as faces de madeira de pinho Oregón, caixilho de tubo de aço e aro de aço galvanizado, com fechadura de segurança com três pontos frontais de fecho (10 linguetas), com guarnição em ambas as faces, dobradiças fabricadas com perfil de aço, perno e esfera de aço inoxidável com rolamentos, visor, maçaneta e puxador, vedante automático no solo, corta-ventos oculto na parte inferior da porta e ferragens de pendurar e de segurança restantes. (material) | 1 | 935 | 935.000 |
| mt22www040 | Ud | Aerossol de 750 ml de espuma adesiva auto-expansível, elástica, de poliuretano monocomponente, de 25 kg/m³ de densidade, condutibilidade térmica 0,0345 W/(m°C), 135% de expansão, alongamento até à rotura 45% e 7 N/cm² de resistência à tracção, estável de -40°C a 90°C; para aplicar com pistola; segundo EN 13165. (material) | 0.1 | 8.37 | 0.837 |
| mo020 | h | Oficial de 1ª construção. (mão de obra) | 0.5 | 22.68 | 11.340 |
| mo113 | h | Operário não qualificado construção. (mão de obra) | 0.5 | 21.45 | 10.725 |
| mo017 | h | Oficial de 1ª carpinteiro. (mão de obra) | 1.2 | 23.03 | 27.636 |
| mo058 | h | Ajudante de carpinteiro. (mão de obra) | 1.2 | 22.27 | 26.724 |
| % | % | Custos directos complementares | 2 % | 1078.262 | 21.565 |
|  |  | Custos directos |  |  | 1099.827 |

Resíduos:
- colocação: mt22paa010iaa; factor de resíduo 0.00144071
- colocação: mt22www040; factor de resíduo 0.024

## Recursos

**mt22paa010iaa** Ud Bloco-porta exterior de entrada na habitação
Dados técnicos: Custo energético 1144.342 MJ; Emissão de CO2 26.876 kg; Código LER 17 02 01; Massa do elemento 28 kg; Volume 0.025455 m3
Resíduos:
- embalagem: re150101 Embalagens de papel e cartão. (componente de resíduo); rendimento 0.299 kg; Código LER 15 01 01; Massa do elemento 1 kg; Volume 0.001333 m3
- embalagem: re170203 Plástico. (componente de resíduo); rendimento 0.172 kg; Código LER 17 02 03; Massa do elemento 1 kg; Volume 0.001667 m3
- embalagem: re170604 Materiais de isolamento não abrangidos em 17 06 01 e 17 06 03. (componente de resíduo); rendimento 0.016 kg; Código LER 17 06 04; Massa do elemento 1 kg; Volume 0.001667 m3

**mt22www040** Ud Aerossol de 750 ml de espuma adesiva auto-expansível
Dados técnicos: Custo energético 4.178 MJ; Emissão de CO2 0.208 kg; Código LER 17 06 04; Massa do elemento 0.01875 kg; Volume 0.000031 m3
Resíduos:
- embalagem: re150104 Embalagens de metal. (componente de resíduo); rendimento 0.15 kg; Código LER 15 01 04; Massa do elemento 1 kg; Volume 0.001667 m3
