# Base metálica anti-vibração, para apoio de maquinaria

- Propriedade do ficheiro: CYPE Ingenieros S.A.
- Formato: FIEBDC-3/2016
- Programa: Generador de precios de la construcción. CYPE Ingenieros, S.A.
- Data: 14/06/2024
- Moeda: EUR
- Custos indirectos: 3 %
- IVA: 23 %

## N Isolamentos e impermeabilizações

### NC Amortecimento de vibrações

#### NCB Bases flutuantes anti-vibração

**NCB020** Ud Base metálica anti-vibração, para apoio de maquinaria.
Base metálica anti-vibração, para apoio de maquinaria, de 150x100x16 cm, de aço EN 10025 S275JR, em vigas formadas por peças simples de perfis laminados a quente das séries IPN, IPE, HEB, HEA, HEM ou UPN, acabamento com primário antioxidante, com ligações soldadas em obra, apoiada sobre 6 amortecedores metálicos de mola, de 195x82x127 mm, de 30 kg de carga mínima e 75 kg de carga máxima.
Critérios considerados na determinação do preço da unidade de obra: O preço inclui as soldaduras, os cortes, os desperdícios, as peças especiais, os casquilhos e os elementos auxiliares de montagem.
Inclui: Limpeza e preparação do plano de apoio. Marcação dos eixos. Colocação dos amortecedores. Colocação e fixação provisória. Aprumo e nivelamento. Execução das ligações soldadas.
Critério de medição de projecto: Número de unidades previstas, segundo documentação gráfica de Projecto.
Critério de medição de obra: Medir-se-á o número de unidades realmente executadas segundo especificações de Projecto.

| Código | Un | Descrição | Rendimento | Preço | Importância |
|---|---|---|---|---|---|
| mt07ala010dab | kg | Aço laminado EN 10025 S275JR, em perfis laminados a quente, peças simples, para aplicações estruturais, das séries IPN, IPE, HEB, HEA, HEM ou UPN, acabamento com primário antioxidante. Trabalhado e montado em oficina, para colocar com ligações soldadas em obra. (material) | 200 | 1.54 | 308.000 |
| mt16avg040d | Ud | Amortecedor metálico de mola, de 195x82x127 mm, de 30 kg de carga mínima e 75 kg de carga máxima, formado por mola de aço de alta resistência acabamento com tinta epóxi cor azul, caçoletas metálicas coladas através de duplo sistema de segurança por varetas internas e massa viscoelástica, peça interna de polietileno e base metálica em ambos os extremos com orifícios abertos, para montar em pavimento, base ou estrutura. Inclusive acessórios de montagem. (material) | 6 | 7.7 | 46.200 |
| mq08sol020 | h | Equipamentos e elementos auxiliares para soldadura eléctrica. (equipamento) | 3 | 3.42 | 10.260 |
| mo047 | h | Oficial de 1ª montador de estruturas metálicas. (mão de obra) | 3 | 23.64 | 70.920 |
| mo094 | h | Ajudante de montador de estruturas metálicas. (mão de obra) | 3 | 23.07 | 69.210 |
| mo011 | h | Oficial de 1ª montador. (mão de obra) | 3.6 | 23.31 | 83.916 |
| mo080 | h | Ajudante de montador. (mão de obra) | 3.6 | 22.13 | 79.668 |
| % | % | Custos directos complementares | 2 % | 668.174 | 13.363 |
|  |  | Custos directos |  |  | 681.537 |

Resíduos:
- colocação: mt07ala010dab; factor de resíduo 0.0045

## Recursos

**mt07ala010dab** kg Aço laminado EN 10025 S275JR
Dados técnicos: Custo energético 9.830 MJ; Emissão de CO2 0.510 kg; Código LER 17 04 05; Massa do elemento 1 kg; Volume 0.000476 m3

**mt16avg040d** Ud Amortecedor metálico de mola
Dados técnicos: Custo energético 0.964 MJ; Emissão de CO2 1.518 kg
Resíduos:
- embalagem: re150101 Embalagens de papel e cartão. (componente de resíduo); rendimento 1.786 kg; Código LER 15 01 01; Massa do elemento 1 kg; Volume 0.001333 m3
