# Revestimento de cobertura de telhas asfálticas

- Propriedade do ficheiro: CYPE Ingenieros S.A.
- Formato: FIEBDC-3/2016
- Programa: Generador de precios de la construcción. CYPE Ingenieros, S.A.
- Data: 23/05/2024
- Moeda: EUR
- Custos indirectos: 3 %
- IVA: 23 %

## Q Coberturas

### QU Componentes de coberturas inclinadas e curvas

#### QUS De telhas asfálticas

**QUS010** m² Revestimento de cobertura de telhas asfálticas.
Revestimento de cobertura de telhas asfálticas rectangulares, fixadas mecanicamente ao suporte, com prévia aplicação de emulsão asfáltica aniônica com cargas em perímetro e pontos singulares, em cobertura inclinada, com uma pendente do 30% ao 45%. Inclusive pregos para a fixação das telhas asfálticas.
Critérios considerados na determinação do preço da unidade de obra: O preço não inclui a resolução de pontos singulares nem as peças especiais da cobertura.
Inclui: Aplicação de primário na superfície suporte do revestimento da cobertura, no perímetro e pontos singulares. Fixação das telhas asfálticas.
Critério de medição de projecto: Superfície medida em verdadeira magnitude, segundo documentação gráfica de Projecto.
Critério de medição de obra: Medir-se-á, em verdadeira magnitude, a superfície realmente executada segundo especificações de Projecto.

| Código | Un | Descrição | Rendimento | Preço | Importância |
|---|---|---|---|---|---|
| mt13tag010a | m² | Telha asfáltica rectangular, segundo EN 544. (material) | 1.1 | 14.16 | 15.576 |
| mt13piz050 | kg | Elementos de sujeição de aço inoxidável (pregos, ganchos, etc.). (material) | 0.05 | 3.42 | 0.171 |
| mt14iea020c | kg | Emulsão asfáltica aniônica com cargas. (material) | 0.05 | 3.3 | 0.165 |
| mo020 | h | Oficial de 1ª construção. (mão de obra) | 0.206 | 22.68 | 4.672 |
| mo077 | h | Ajudante de construção. (mão de obra) | 0.206 | 22.13 | 4.559 |
| % | % | Custos directos complementares | 2 % | 25.143 | 0.503 |
|  |  | Custos directos |  |  | 25.646 |

Resíduos:
- colocação: mt13tag010a Telha asfáltica rectangular, segundo EN 544; factor de resíduo 0.03
- colocação: mt13piz050 Elementos de sujeição de aço inoxidável (pregos, ganchos, etc.); factor de resíduo 0.0075
- colocação: mt14iea020c Emulsão asfáltica aniônica com cargas; factor de resíduo 0.007

## Recursos

**mt13tag010a** m² Telha asfáltica rectangular, segundo EN 544
Dados técnicos: Custo energético 457.228 MJ; Emissão de CO2 13.999 kg; Código LER 17 03 02; Massa do elemento 10 kg; Volume 0.01 m3
Resíduos:
- embalagem: re170201 Madeira. (componente de resíduo); rendimento 0.021 kg; Código LER 17 02 01; Massa do elemento 1 kg; Volume 0.000909 m3
- embalagem: re170203 Plástico. (componente de resíduo); rendimento 0.008 kg; Código LER 17 02 03; Massa do elemento 1 kg; Volume 0.001667 m3

**mt13piz050** kg Elementos de sujeição de aço inoxidável (pregos, ganchos, etc.)
Dados técnicos: Custo energético 47.620 MJ; Emissão de CO2 7.000 kg; Código LER 17 04 05; Massa do elemento 1 kg; Volume 0.000476 m3

**mt14iea020c** kg Emulsão asfáltica aniônica com cargas
Dados técnicos: Custo energético 31.940 MJ; Emissão de CO2 0.230 kg; Código LER 17 03 02; Massa do elemento 1 kg; Volume 0.001 m3
