# Pintura com tinta à têmpera sobre paramento interior de gesso ou escaiola

- Propriedade do ficheiro: CYPE Ingenieros S.A.
- Formato: FIEBDC-3/2016
- Programa: Generador de precios de la construcción. CYPE Ingenieros, S.A.
- Data: 20/05/2024
- Moeda: EUR
- Custos indirectos: 3 %
- IVA: 23 %

## R Revestimentos

### RI Pinturas em paramentos interiores

#### RIT Tintas à têmpera

**RIT020** m² Pintura com tinta à têmpera sobre paramento interior de gesso ou escaiola.
Aplicação manual de duas demãos de tinta à têmpera, cor branca, acabamento mate, textura lisa, a primeira demão diluída com um máximo de 40% de água e a seguinte diluída com 15 a 20% de água ou não diluída, (rendimento: 0,25 kg/m² cada demão); sobre paramento interior de gesso ou escaiola, vertical, até 3 m de altura.
Critérios considerados na determinação do preço da unidade de obra: O preço inclui a protecção dos elementos da envolvente que possam ser afectados durante os trabalhos e a resolução de pontos singulares.
Inclui: Preparação, limpeza e lixagem prévia do suporte. Aplicação de uma demão de primário e uma demão de acabamento.
Critério de medição de projecto: Superfície medida segundo documentação gráfica de Projecto, com o mesmo critério que o suporte base.
Critério de medição de obra: Medir-se-á a superfície realmente executada segundo especificações de Projecto, com o mesmo critério que o suporte base.

| Código | Un | Descrição | Rendimento | Preço | Importância |
|---|---|---|---|---|---|
| mt27tem020a | kg | Pasta temperada branco. (material) | 0.5 | 0.41 | 0.205 |
| mo038 | h | Oficial de 1ª pintor. (mão de obra) | 0.064 | 22.68 | 1.452 |
| mo076 | h | Ajudante de pintor. (mão de obra) | 0.064 | 22.13 | 1.416 |
| % | % | Custos directos complementares | 2 % | 3.073 | 0.061 |
|  |  | Custos directos |  |  | 3.134 |

Resíduos:
- colocação: mt27tem020a Pasta temperada branco; factor de resíduo 0.055

## Recursos

**mt27tem020a** kg Pasta temperada branco
Dados técnicos: Custo energético 16.330 MJ; Emissão de CO2 0.824 kg; Código LER 08 01 99; Massa do elemento 1 kg; Volume 0.001111 m3
Resíduos:
- embalagem: re170203 Plástico. (componente de resíduo); rendimento 0.032 kg; Código LER 17 02 03; Massa do elemento 1 kg; Volume 0.001667 m3
