# Pavimento interior de peças de grés porcelânico técnico, de grande formato. Colocação em camada fina

- Propriedade do ficheiro: CYPE Ingenieros S.A.
- Formato: FIEBDC-3/2016
- Programa: Generador de precios de la construcción. CYPE Ingenieros, S.A.
- Data: 02/06/2024
- Moeda: EUR
- Custos indirectos: 3 %
- IVA: 23 %

## R Revestimentos

### RS Pavimentos

#### RSG Cerâmicos

**RSG150** m² Pavimento interior de peças de grés porcelânico técnico, de grande formato. Colocação em camada fina.
Pavimento interior de peças de grande formato de grés porcelânico técnico, de 1000x1000x12 mm, gama média, capacidade de absorção de água E<0,1%, grupo BIa, segundo NP EN 14411, com resistência ao deslizamento entre 35 e 45 segundo ENV 12633; carga de ruptura >3000 N; resistência à flexão >45 N/mm². SUPORTE: de argamassa de cimento. COLOCAÇÃO: em camada fina e através de colagem dupla com cimento cola melhorado, C2 TE, segundo NP EN 12004, com deslizamento reduzido e tempo de colocação ampliado. ENCHIMENTO DE JUNTAS: com argamassa de juntas cimentosa melhorada, com absorção de água reduzida e resistência elevada à abrasão tipo CG 2 W A, cor branco, em juntas de 2 mm de espessura.
Inclui: Limpeza e verificação da superfície suporte. Marcação dos níveis de acabamento. Implantação da disposição das peças e juntas de movimento. Aplicação da cola. Colocação das cruzetas. Colocação das peças com a ponta da colher de pedreiro. Formação de juntas de fracionamento, perimetrais e estruturais. Enchimento das juntas. Eliminação e limpeza do material sobrante. Limpeza final do pavimento.
Critério de medição de projecto: Superfície útil, medida segundo documentação gráfica de Projecto. Não foi incrementada a medição por perdas, uma vez que na composição se considerou 5% a mais.
Critério de medição de obra: Medir-se-á a superfície realmente executada segundo especificações de Projecto.

| Código | Un | Descrição | Rendimento | Preço | Importância |
|---|---|---|---|---|---|
| mt09mcp100f | kg | Cimento cola melhorado, C2 TE, segundo NP EN 12004, com deslizamento reduzido e tempo de colocação ampliado, cor branca, à base de cimento de alta resistência, inertes seleccionados, aditivos e resinas sintéticas, para a colocação em camada fina do todo o tipo de peças cerâmicas em paramentos verticais interiores e pavimentos interiores e exteriores. (material) | 8 | 0.48 | 3.840 |
| mt18bcp110glb | m² | Peças de grande formato de grés porcelânico técnico, de 1000x1000x12 mm, gama média, capacidade de absorção de água E<0,1%, grupo BIa, segundo NP EN 14411, com resistência ao deslizamento entre 35 e 45 segundo ENV 12633; carga de ruptura >3000 N; resistência à flexão >45 N/mm². (material) | 1.05 | 188.7 | 198.135 |
| mt18acc100a | Ud | Kit de cruzetas de PVC para garantir uma espessura das juntas entre peças de entre 1 e 20 mm, em revestimentos e pavimentos cerâmicos. (material) | 0.066 | 2.4 | 0.158 |
| mt09mcp020fE | kg | Argamassa de juntas cimentosa melhorada, com absorção de água reduzida e resistência elevada à abrasão, tipo CG2 W A, segundo EN 13888, cor branca, para juntas de 2 a 15 mm, à base de cimento de alta resistência, quartzo, aditivos especiais, pigmentos e resinas sintéticas, para enchimento de juntas de todo tipo de peças cerâmicas. (material) | 0.08 | 0.78 | 0.062 |
| mo023 | h | Oficial de 1ª ladrilhador. (mão de obra) | 0.426 | 22.68 | 9.662 |
| mo061 | h | Ajudante de ladrilhador. (mão de obra) | 0.213 | 22.13 | 4.714 |
| % | % | Custos directos complementares | 2 % | 216.571 | 4.331 |
|  |  | Custos directos |  |  | 220.902 |

Resíduos:
- colocação: mt09mcp100f; factor de resíduo 0.07
- colocação: mt18bcp110glb; factor de resíduo 0.0123
- colocação: mt09mcp020fE; factor de resíduo 0.07

## Recursos

**mt09mcp100f** kg Cimento cola melhorado
Dados técnicos: Custo energético 3.871 MJ; Emissão de CO2 0.344 kg; Código LER 17 09 04; Massa do elemento 1 kg; Volume 0.000667 m3
Resíduos:
- embalagem: re170203 Plástico. (componente de resíduo); rendimento 0.003 kg; Código LER 17 02 03; Massa do elemento 1 kg; Volume 0.001667 m3

**mt18bcp110glb** m² Peças de grande formato de grés porcelânico técnico
Dados técnicos: Custo energético 235.934 MJ; Emissão de CO2 11.519 kg; Código LER 17 01 03; Massa do elemento 20 kg; Volume 0.016 m3
Resíduos:
- embalagem: re150101 Embalagens de papel e cartão. (componente de resíduo); rendimento 0.214 kg; Código LER 15 01 01; Massa do elemento 1 kg; Volume 0.001333 m3
- embalagem: re170201 Madeira. (componente de resíduo); rendimento 0.034 kg; Código LER 17 02 01; Massa do elemento 1 kg; Volume 0.000909 m3

**mt09mcp020fE** kg Argamassa de juntas cimentosa melhorada
Dados técnicos: Custo energético 7.725 MJ; Emissão de CO2 0.576 kg; Código LER 17 09 04; Massa do elemento 1 kg; Volume 0.000667 m3
Resíduos:
- embalagem: re150101 Embalagens de papel e cartão; rendimento 0.02 kg
- embalagem: re170201 Madeira; rendimento 0.005 kg
- embalagem: re170203 Plástico; rendimento 0.008 kg
