# Banheira de aço

- Propriedade do ficheiro: CYPE Ingenieros S.A.
- Formato: FIEBDC-3/2016
- Programa: Generador de precios de la construcción. CYPE Ingenieros, S.A.
- Data: 18/05/2024
- Moeda: EUR
- Custos indirectos: 3 %
- IVA: 23 %

## S Equipamentos fixos e sinalização

### SA Aparelhos sanitários

#### SAB Banheiras

**SAB015** Ud Banheira de aço.
Banheira de aço, gama básica, cor, de 140x70 cm, sem asas. Inclusive silicone para enchimento de juntas.
Critérios considerados na determinação do preço da unidade de obra: O preço não inclui a torneira.
Inclui: Marcação. Colocação e fixação do aparelho. Montagem do elemento de drenagem. Ligação à rede de drenagem. Verificação do seu correcto funcionamento. Vedação de juntas.
Critério de medição de projecto: Número de unidades previstas, segundo documentação gráfica de Projecto.
Critério de medição de obra: Medir-se-á o número de unidades realmente colocadas segundo especificações de Projecto.

| Código | Un | Descrição | Rendimento | Preço | Importância |
|---|---|---|---|---|---|
| mt30bcs010e | Ud | Banheira de aço, gama básica, cor, de 140x70 cm, fundo anti-deslizante, sem asas, segundo EN 14516. (material) | 1 | 167.03 | 167.030 |
| mt30dba020 | Ud | Escoamento automático de latão-cobre para banheira, acabamento cromado. (material) | 1 | 126.08 | 126.080 |
| mt30www005 | Ud | Cartucho de 300 ml de silicone ácida monocomponente, fungicida, para vedação de juntas em ambientes húmidos. (material) | 0.036 | 7.5 | 0.270 |
| mo008 | h | Oficial de 1ª canalizador. (mão de obra) | 1.2 | 23.31 | 27.972 |
| % | % | Custos directos complementares | 2 % | 321.352 | 6.427 |
|  |  | Custos directos |  |  | 327.779 |

Resíduos:
- colocação: mt30www005 Cartucho de 300 ml de silicone ácida monocomponente, fungicida, para vedação de juntas em ambientes húmidos; factor de resíduo 0.06

## Recursos

**mt30bcs010e** Ud Banheira de aço, gama básica, cor, de 140x70 cm, fundo anti-deslizante, sem asas, segundo EN 14516
Dados técnicos: Custo energético 257.529 MJ; Emissão de CO2 16.328 kg
Resíduos:
- embalagem: re150101 Embalagens de papel e cartão. (componente de resíduo); rendimento 3.609 kg; Código LER 15 01 01; Massa do elemento 1 kg; Volume 0.001333 m3

**mt30www005** Ud Cartucho de 300 ml de silicone ácida monocomponente, fungicida, para vedação de juntas em ambientes húmidos
Dados técnicos: Custo energético 87.088 MJ; Emissão de CO2 3.667 kg; Código LER 17 09 04; Massa do elemento 0.45 kg; Volume 0.0003 m3
Resíduos:
- embalagem: re170203 Plástico. (componente de resíduo); rendimento 0.1 kg; Código LER 17 02 03; Massa do elemento 1 kg; Volume 0.001667 m3
