# Bordadura de jardim modular

- Propriedade do ficheiro: CYPE Ingenieros S.A.
- Formato: FIEBDC-3/2016
- Programa: Generador de precios de la construcción. CYPE Ingenieros, S.A.
- Data: 31/05/2024
- Moeda: EUR
- Custos indirectos: 3 %
- IVA: 23 %

## U Infra-estruturas no logradouro

### UM Mobiliário urbano

#### UMQ Protecções pedonais

**UMQ060** Ud Bordadura de jardim modular.
Bordadura de jardim modular de aço laminado a quente, de 954x350 mm, realizado com chapa de 30x4 mm formando zigzag, remates superior e inferior de tubo de 20x2 mm e remates laterais de chapa de 30x8 mm, com acabamento em cor vermelho ferrite com textura férrea, e placas de ancoragem incorporadas previstas para aparafusar. Protecção do conjunto através de galvanização a quente de grande resistência antioxidante; tratamento desengordurante e fosfatado; lacado em estufa com poliéster ferro-texturado. Máxima aderência do revestimento exterior. Totalmente montada em obra.
Inclui: Marcação de alinhamentos e níveis. Colocação e fixação das peças.
Critério de medição de projecto: Número de unidades previstas, segundo documentação gráfica de Projecto.
Critério de medição de obra: Medir-se-á o número de unidades realmente executadas segundo especificações de Projecto.

| Código | Un | Descrição | Rendimento | Preço | Importância |
|---|---|---|---|---|---|
| mt52mug670ad | Ud | Corpo de bordadura de jardim de aço laminado a quente, de 954x350 mm, realizado com chapa de 30x4 mm formando zigzag, com remates superior e inferior de tubo de 20x2 mm e remates laterais de chapa de 30x8 mm, com acabamento em cor vermelho ferrite com textura férrea, com placas de ancoragem incluídas no mesmo corpo. (material) | 1 | 105.15 | 105.150 |
| mo041 | h | Oficial de 1ª construção de obra civil. (mão de obra) | 0.238 | 22.68 | 5.398 |
| mo087 | h | Ajudante de construção de obra civil. (mão de obra) | 0.238 | 22.13 | 5.267 |
| % | % | Custos directos complementares | 2 % | 115.815 | 2.316 |
|  |  | Custos directos |  |  | 118.131 |
