# Sistema "FOREL", de aligeiramento de lajes aligeiradas

- Propriedade do ficheiro: CYPE INGENIEROS, S.A.
- Formato: FIEBDC-3/2002
- Moeda: EUR
- Custos indirectos: 3.00 %
- IVA: 23.00 %

## E Estruturas

### EH Betão armado

#### EHB Sistemas de lajes

**EHB070** m² Sistema "FOREL", de aligeiramento de lajes aligeiradas.
Estrutura de betão armado, realizada com betão C25/30 (XC1(P); D12; S3; Cl 0,4) fabricado em central, e betonagem com grua, com um volume total de betão em laje e vigas de 0,1485 m³/m², considerando um 25% de superfície maciça, e aço A400 NR em zona de vigas e vigas de bordadura com uma quantidade de 15 kg/m², composta dos seguintes elementos: LAJE ALIGEIRADA: horizontal; nervuras de betão "in situ" de 12 cm de espessura, entre-eixo 70 cm; sistema FOREL, com "DIT do Instituto Eduardo Torroja nº 406R", composto por placas de EPS para zonas maciças e moldes de EPS moldado, formados por módulos base e tampas de 68x68x25 cm, para aligeiramento de laje de 25+5 cm de altura; montagem e desmontagem de sistema de cofragem continuo, com acabamento para revestir, formado por: superfície cofrante de painéis de madeira tratada, reforçados com varões e perfis, amortizáveis em 25 utilizações, estrutura suporte horizontal de travessas metálicas e acessórios de montagem, amortizáveis em 150 utilizações e estrutura suporte vertical de escoras metálicas, amortizáveis em 150 utilizações; camada de compressão de 5 cm de espessura, com armadura de distribuição formada por malha electrossoldada AR42 100x300 mm de aço A500 EL. Inclusive reforço de aberturas, arame de atar, separadores e agente filmógeno, para a cura de betões e argamassas.
Critérios considerados na determinação do preço da unidade de obra: O preço inclui a elaboração da armadura (corte, dobragem e moldagem de elementos) em fábrica e a montagem no lugar definitivo da sua colocação em obra, mas não inclui os pilares.
Inclui: Implantação do sistema de cofragem. Montagem da cofragem. Marcação da geometria da planta sobre a cofragem. Colocação das bases dos moldes e as placas de EPS para zonas maciças. Colocação das tampas dos moldes. Colocação das armaduras com separadores homologados. Betonagem e compactação do betão. Nivelamento da camada de compressão. Cura do betão. Desmontagem do sistema de cofragem.
Critério de medição de projecto: Superfície medida em verdadeira magnitude desde as faces exteriores das vigas de bordadura do perímetro, segundo documentação gráfica de Projecto, descontando as aberturas de superfície maior de 6 m².
Critério de medição de obra: Medir-se-á, em verdadeira magnitude, desde as faces exteriores das vigas perimetrais, a superfície realmente executada segundo especificações de Projecto, descontando as aberturas de superfície maior de 6 m². Consideram-se incluídos todos os elementos integrantes da estrutura assinalados nos desenhos e pormenores do Projecto.

| Código | Un | Descrição | Rendimento | Preço | Importância |
|---|---|---|---|---|---|
| mt08eft030a | m² | Painel de madeira tratada, de 22 mm de espessura, reforçado com varões e perfis. (material) | 0.044 | 45.50 | 2.00 |
| mt08eva030 | m² | Estrutura suporte para cofragem recuperável, composta de: travessas metálicas e acessórios de montagem. (material) | 0.007 | 102.00 | 0.71 |
| mt50spa081a | Ud | Escora metálica telescópica, até 3 m de altura. (material) | 0.027 | 19.25 | 0.52 |
| mt08cim030b | m³ | Madeira de pinho. (material) | 0.003 | 248.85 | 0.75 |
| mt08var060 | kg | Pregos de aço de 20x100 mm. (material) | 0.040 | 8.75 | 0.35 |
| mt08dba010d | l | Agente desmoldante, à base de óleos especiais, emulsionante em água, para cofragens metálicas, fenólicas ou de madeira. (material) | 0.030 | 1.80 | 0.05 |
| mt07cpf030b | m² | Sistema FOREL, com "DIT do Instituto Eduardo Torroja nº 406R", composto por placas de EPS para zonas maciças e moldes de EPS moldado, formados por módulos base e tampas de 68x68x25 cm, para aligeiramento de laje aligeirada de 25+5 cm de altura. (material) | 1.000 | 8.78 | 8.78 |
| mt07cpf020a | Ud | Repercussão, por m², de separadores metálicos, para armaduras de nervuras, necessários para a montagem do sistema "FOREL", de aligeiramento de de vigotas. (material) | 1.000 | 0.24 | 0.24 |
| mt07cpf025a | Ud | Repercussão, por m², de separadores de betão, para armaduras de zonas maciças, necessários para a montagem do sistema "FOREL", de aligeiramento de de vigotas. (material) | 1.000 | 0.06 | 0.06 |
| mt07aco040b | kg | Armadura elaborada em fábrica com aço em varões nervurados, A400 NR, de vários diâmetros. (material) | 15.000 | 1.71 | 25.65 |
| mt08var050 | kg | Arame galvanizado para atar, de 1,30 mm de diâmetro. (material) | 0.225 | 1.50 | 0.34 |
| mt07ame020ddc | m² | Malha electrossoldada AR42 100x300 mm, com arames longitudinais de 4,2 mm de diâmetro e arames transversais de 4,2 mm de diâmetro, aço A500 EL. (material) | 1.100 | 2.60 | 2.86 |
| mt10haf020bgngc | m³ | Betão C25/30 (XC1(P); D12; S3; Cl 0,4), fabricado em central, segundo NP EN 206. (material) | 0.156 | 83.08 | 12.96 |
| mt08cur020a | l | Agente filmógeno, para a cura de betões e argamassas. (material) | 0.150 | 1.56 | 0.23 |
| op00ciz020 |  | Guilhotina para aço em varões nervurados. | 1.000 | 0.00 | 0.00 |
| op00ata010 |  | Máquina de amarrar ferro. | 1.000 | 0.00 | 0.00 |
| op00sie020 |  | Serra de disco fixo, para mesa de trabalho. | 1.000 | 0.00 | 0.00 |
| au00auh010 |  | Balde para grua. | 1.000 | 0.00 | 0.00 |
| au00auh040 |  | Vibrador de betão, eléctrico. | 1.000 | 0.00 | 0.00 |
| mo044 | h | Oficial de 1ª cofrador. (mão de obra) | 0.485 | 23.64 | 11.47 |
| mo091 | h | Ajudante de cofrador. (mão de obra) | 0.475 | 23.07 | 10.96 |
| mo043 | h | Oficial de 1ª armador de ferro. (mão de obra) | 0.165 | 23.64 | 3.90 |
| mo090 | h | Ajudante de armador de ferro. (mão de obra) | 0.150 | 23.07 | 3.46 |
| mo045 | h | Oficial de 1ª estruturista, em trabalhos de betonagem. (mão de obra) | 0.048 | 23.64 | 1.13 |
| mo092 | h | Ajudante de estruturista, em trabalhos de betonagem. (mão de obra) | 0.186 | 23.07 | 4.29 |
| % | % | Custos directos complementares | 2 % | 90.71 | 1.81 |
|  |  | Custos directos |  |  | 92.52 |
