# Ancoragem química estrutural sobre o betão, através de cápsula química

- Propriedade do ficheiro: CYPE INGENIEROS, S.A.
- Formato: FIEBDC-3/2002
- Moeda: EUR
- Custos indirectos: 3.00 %
- IVA: 23.00 %

## E Estruturas

### EH Betão armado

#### EHW Ancoragens estruturais

**EHW013** Ud Ancoragem química estrutural sobre o betão, através de cápsula química.
Ancoragem química estrutural realizada em elemento de betão de 140 mm de espessura mínima, formada por uma perfuração de 14 mm de diâmetro e 110 mm de profundidade, realizada através de furo com martelo percutor e broca, inserção na perfuração de cápsula de resinas de metacrilato de uretano, M12x110, de 12 mm de diâmetro e 110 mm de comprimento e posterior introdução, através de aparafusadora, de elemento de fixação composto por varão roscado com marca de colocação e extremo inferior biselado a 45°, de aço galvanizado qualidade 5.8, segundo EN ISO 898-1, de 12 mm de diâmetro e 260 mm de comprimento, porca e anilha.
Inclui: Implantação da posição da ancoragem. Execução da perfuração. Limpeza do pó resultante. Inserção da cápsula química. Introdução do elemento de fixação. Aplicação do par de aperto com chave dinamométrica. Limpeza dos restos sobrantes.
Critério de medição de projecto: Número de unidades previstas, segundo documentação gráfica de Projecto.
Critério de medição de obra: Medir-se-á o número de unidades realmente executadas segundo especificações de Projecto.

| Código | Un | Descrição | Rendimento | Preço | Importância |
|---|---|---|---|---|---|
| mt26phi200c | Ud | Cápsula de resinas de metacrilato de uretano, M12x110, de 12 mm de diâmetro e 110 mm de comprimento, para a execução de ancoragens químicas estruturais. (material) | 1.000 | 6.89 | 6.89 |
| mt26phi410b | Ud | Elemento de fixação composto por varão roscado com marca de colocação e extremo inferior biselado a 45°, de aço galvanizado qualidade 5.8, segundo EN ISO 898-1, de 12 mm de diâmetro e 260 mm de comprimento, porca e anilha, para fixações sobre estruturas de betão. (material) | 1.000 | 2.48 | 2.48 |
| op00tal010 |  | Berbequim. | 1.000 | 0.00 | 0.00 |
| op00ato010 |  | Aparafusadora. | 1.000 | 0.00 | 0.00 |
| mo020 | h | Oficial de 1ª construção. (mão de obra) | 0.094 | 22.68 | 2.13 |
| mo112 | h | Operário especializado construção. (mão de obra) | 0.094 | 21.98 | 2.07 |
| % | % | Custos directos complementares | 2 % | 13.57 | 0.27 |
|  |  | Custos directos |  |  | 13.84 |
