# Apoio de laje sanitária ventilada, de painel de madeira lamelada colada cruzada (CLT), sobre fundação de betão

- Propriedade do ficheiro: CYPE INGENIEROS, S.A.
- Formato: FIEBDC-3/2002
- Moeda: EUR
- Custos indirectos: 3.00 %
- IVA: 23.00 %

## E Estruturas

### EM Madeira

#### EMD Estrutura de painel de madeira lamelada colada cruzada (CLT)

**EMD101** m Apoio de laje sanitária ventilada, de painel de madeira lamelada colada cruzada (CLT), sobre fundação de betão.
Apoio de laje sanitária ventilada, de painel de madeira lamelada colada cruzada (CLT), sobre fundação de betão, formado por: impermeabilização da fundação com membrana betuminosa adesiva, de 1 mm de espessura, de aplicação a frio, até 60 cm de desenvolvimento; e reforço do apoio dos painéis sobre a fundação com perfis angulares, de aço laminado a quente, S275JR (Fe430), trabalhado e montado em oficina, com preparação de superfícies em grau SA21/2 segundo EN ISO 8501-1 e aplicação posterior de duas demãos de primário com uma espessura mínima da película seca de 30 microns por demão, fixados à fundação com ancoragem mecânica de segurança por expansão, de aço galvanizado, M8x75 -/10, de 8 mm de diâmetro e 75 mm de comprimento e aos painéis com parafusos de cabeça redonda, de aço galvanizado. Inclusive limpeza e preparação da superfície, desperdícios, cortes, sobreposições das lâminas asfálticas e banda de vedação.
Critérios considerados na determinação do preço da unidade de obra: O preço não inclui os painéis de madeira lamelada colada cruzada (CLT).
Inclui: Implantação e marcação de eixos. Limpeza e preparação da superfície. Corte e preparação das lâminas. Colocação da impermeabilização da fundação. Execução da perfuração. Fixação dos perfis angulares à fundação. Fixação dos painéis aos perfis angulares.
Critério de medição de projecto: Comprimento medido segundo documentação gráfica de Projecto.
Critério de medição de obra: Medir-se-á o comprimento realmente executado segundo especificações de Projecto.

| Código | Un | Descrição | Rendimento | Preço | Importância |
|---|---|---|---|---|---|
| mt14lbr020a | m² | Membrana betuminosa adesiva, de 1 mm de espessura, de aplicação a frio, temperatura de aplicação entre 0°C e 40°C, para fundações, fornecida em rolos de 33 cm de largura e 10 m de comprimento. (material) | 0.600 | 36.67 | 22.00 |
| mt07ala010dec | kg | Aço laminado EN 10025 S275JR, em perfis laminados a quente, peças simples, para aplicações estruturais, acabamento com primário antioxidante. Trabalhado e montado em oficina, para colocar com ligações aparafusadas em obra. (material) | 4.000 | 2.11 | 8.44 |
| mt27pfi010 | l | Primário de secagem rápida, formulado com resinas alquídicas modificadas e fosfato de zinco. (material) | 0.200 | 4.80 | 0.96 |
| mt26ahi010ab | Ud | Ancoragem mecânica de segurança por expansão, de aço galvanizado, M8x75 -/10, de 8 mm de diâmetro e 75 mm de comprimento, composta por corpo com cabeça roscada com marca de colocação de cor vermelho, batente para manga de expansão e base em forma de cone, manga de expansão, porca e anilha, para fixação sobre elementos de betão, fissurados ou não fissurados. (material) | 2.000 | 2.23 | 4.46 |
| mt07emr115aad | Ud | Parafuso de cabeça redonda, de 7 mm de diâmetro e 100 mm de comprimento, de aço galvanizado. (material) | 2.000 | 0.61 | 1.22 |
| op00tal010 |  | Berbequim. | 1.000 | 0.00 | 0.00 |
| mo048 | h | Oficial de 1ª montador de estruturas de madeira. (mão de obra) | 0.420 | 23.64 | 9.93 |
| mo095 | h | Ajudante de montador de estruturas de madeira. (mão de obra) | 0.840 | 23.07 | 19.38 |
| % | % | Custos directos complementares | 2 % | 66.39 | 1.33 |
|  |  | Custos directos |  |  | 67.72 |
