# Padieira de perfil de aço galvanizado, em fachada dupla

- Propriedade do ficheiro: CYPE INGENIEROS, S.A.
- Formato: FIEBDC-3/2002
- Moeda: EUR
- Custos indirectos: 3.00 %
- IVA: 23.00 %

## F Fachadas, divisões e protecções

### FC Padieiras, lintéis e caixas de estores

#### FCA De aço

**FCA060** Ud Padieira de perfil de aço galvanizado, em fachada dupla.
Padieira de perfil de aço galvanizado, de 10+4,8+9,5 cm de largura, 14 cm de altura e 120 cm de comprimento, apoiada sobre uma camada de argamassa de cimento, confeccionada em obra, dosificação 1:5, em fachada dupla formada por pano interior de entre 10 e 11,5 cm de espessura, caixa de ar de entre 5 e 6,5 cm de espessura e pano exterior até 12 cm de espessura. Inclusive perfil de remate de PVC, cor a escolher.
Inclui: Limpeza e preparação do plano de apoio. Marcação do nível de apoio da padieira. Colocação e fixação provisória da padieira. Aprumo e nivelamento.
Critério de medição de projecto: Número de unidades previstas, segundo documentação gráfica de Projecto.
Critério de medição de obra: Medir-se-á o número de unidades realmente executadas segundo especificações de Projecto.

| Código | Un | Descrição | Rendimento | Preço | Importância |
|---|---|---|---|---|---|
| mt20dah040ca | Ud | Perfil de aço galvanizado, de 10+4,8+9,5 cm de largura, 14 cm de altura e 120 cm de comprimento, para fachada dupla formada por pano interior de entre 10 e 11,5 cm de espessura, caixa de ar de entre 5 e 6,5 cm de espessura e pano exterior até 12 cm de espessura. (material) | 1.000 | 31.48 | 31.48 |
| mt24pfg010 | m | Perfil de remate de PVC, cor a escolher. (material) | 1.200 | 1.00 | 1.20 |
| mt08aaa010a | m³ | Água. (material) | 0.006 | 1.50 | 0.01 |
| mt01arg005a | t | Areia de pedreira, para argamassa preparada em obra. (material) | 0.002 | 18.00 | 0.04 |
| mt08cem011a | kg | Cimento Portland CEM II/B-L 32,5 R, cor cinzento, em sacos, segundo NP EN 197-1. (material) | 0.300 | 0.10 | 0.03 |
| mq06hor010 | h | Betoneira eléctrica com uma capacidade de amassadura de 160 l. (equipamento) | 0.005 | 3.45 | 0.02 |
| mo020 | h | Oficial de 1ª construção. (mão de obra) | 0.220 | 22.68 | 4.99 |
| mo113 | h | Operário não qualificado construção. (mão de obra) | 0.420 | 21.45 | 9.01 |
| % | % | Custos directos complementares | 2 % | 46.78 | 0.94 |
|  |  | Custos directos |  |  | 47.72 |
