# Caleira para jardim vertical com cultivo hidropónico em geoprodutos

- Propriedade do ficheiro: CYPE INGENIEROS, S.A.
- Formato: FIEBDC-3/2002
- Moeda: EUR
- Custos indirectos: 3.00 %
- IVA: 23.00 %

## F Fachadas, divisões e protecções

### FJ Jardins verticais

#### FJR Remates

**FJR010** m Caleira para jardim vertical com cultivo hidropónico em geoprodutos.
Caleira quadrada de aço pré-lacado, de desenvolvimento 250 mm; com tubo de drenagem de PVC corrugado, diâmetro nominal 50 mm, com perfurações em todo o seu desenvolvimento e grelha de polipropileno, de 130x500 mm e 25 mm de espessura, cor cinzento, para recolha de águas de jardim vertical com cultivo hidropónico em geoprodutos, para exterior, com uma superfície maior de 75 m²; formada por peças pré-formadas, fixadas com suportes galvanizados colocados cada 50 cm, com uma pendente mínima de 0,5%, ligada ao sistema de recirculação.
Critérios considerados na determinação do preço da unidade de obra: O preço não inclui o sistema de recirculação.
Inclui: Marcação do traçado da caleira. Colocação e fixação de abraçadeiras. Montagem das peças, começando pelo ponto de drenagem. União das peças. Ligação ao sistema de recirculação.
Critério de medição de projecto: Comprimento medido segundo documentação gráfica de Projecto.
Critério de medição de obra: Medir-se-á o comprimento realmente executado segundo especificações de Projecto.

| Código | Un | Descrição | Rendimento | Preço | Importância |
|---|---|---|---|---|---|
| mt36csa010eg | m | Caleira quadrada de aço pré-lacado, de desenvolvimento 250 mm, segundo EN 612, com o preço incrementado em 30% relativamente a suportes, esquinas, tampas, remates finais, peças de ligação a tubos de queda e peças especiais. (material) | 1.100 | 15.15 | 16.67 |
| mt36www030a | Ud | Grelha de polipropileno, de 130x500 mm e 25 mm de espessura, cor cinzento. (material) | 2.000 | 2.99 | 5.98 |
| mt11tdc010a | m | Tubo de drenagem de PVC corrugado, diâmetro nominal 50 mm, com perfurações em todo o seu desenvolvimento, para a captação e condução de água na criação de sistemas de drenagem. (material) | 1.100 | 1.86 | 2.05 |
| mt36csg030 | Ud | Material auxiliar para caleiras e tubos de queda de instalações de evacuação de chapa de aço galvanizado. (material) | 0.250 | 1.82 | 0.46 |
| mo011 | h | Oficial de 1ª montador. (mão de obra) | 0.476 | 23.31 | 11.10 |
| mo080 | h | Ajudante de montador. (mão de obra) | 0.204 | 22.13 | 4.51 |
| % | % | Custos directos complementares | 2 % | 40.77 | 0.82 |
|  |  | Custos directos |  |  | 41.59 |
