# Fachada cortina de alumínio

- Propriedade do ficheiro: CYPE INGENIEROS, S.A.
- Formato: FIEBDC-3/2002
- Moeda: EUR
- Custos indirectos: 3.00 %
- IVA: 23.00 %

## F Fachadas, divisões e protecções

### FM Fachadas cortina

#### FMC Alumínio

**FMC010** m² Fachada cortina de alumínio.
Fornecimento e montagem de fachada cortina de alumínio realizada através do sistema V.E.C. 2 lados, composta por um travejamento de perfis de alumínio lacado em cor, formando uma retícula com uma separação entre montantes verticais de 1,60 m e uma distância entre eixos de lajes de 3,40 m, compreendendo três divisões em cada piso, secções de 60x140 mm e 4 mm de espessura em montantes e de 60x80 mm e 2 mm de espessura em elementos de divisão; janelas integradas com folha oculta, invisível desde o exterior da fachada cortina, utilizando como sistema de fixação do envidraçado silicone estrutural nos quatro lados; ancoragens de aço zincadas por imersão em banho de zinco com regulação tridimensional, compostas por placa embebida previamente na laje com ganchos e angular para fixação dos montantes verticais ao edifício, perfil de união entre elementos de divisão e montantes, ruptura da ponte térmica, remates especiais de fachada à obra realizados em chapa de alumínio e vedados a frio com cordão contínuo de silicone preto neutro pelo exterior; com fachada composta por 60% de superfície opaca de parapeitos sem envidraçado exterior, alturas de laje e tectos falsos, formada por painel isolante composto de chapa de alumínio lacado, pelo exterior, calha de chapa de alumínio lacado, pelo interior e enchimento de alma isolante de 30 mm de espessura, 32% de superfície transparente fixa realizada com vidro reflectante de 6 mm, sem temperar pelo exterior, câmara de ar desidratada de 12 mm e vidro incolor de 6 mm pelo interior e 8% de superfície transparente. Totalmente montado.
Inclui: Preparação das bases de fixação para receber os sistemas de ancoragem da fachada cortina. Marcação dos eixos primários do travejamento. Fixação prévia à estrutura do edifício dos eixos primários do travejamento. Alinhamento, aprumo e nivelação dos perfis primários. Fixação definitiva do travejamento primário. Preparação do sistema de recepção do travejamento secundário. Fixação prévia ao travejamento dos perfis secundários. Alinhamento, aprume e nivelação dos perfis secundários. Fixação definitiva da estrutura secundária. Preparação e disposição dos painéis isolantes e envidraçados. Fixação aos aros do travejamento. Vedação final de estanquidade.
Critério de medição de projecto: Superfície medida segundo documentação gráfica de Projecto.
Critério de medição de obra: Medir-se-á a superfície realmente executada segundo especificações de Projecto.

| Código | Un | Descrição | Rendimento | Preço | Importância |
|---|---|---|---|---|---|
| mt25mco010b | m² | Estrutura fachada cortina, sistema V.E.C. 2 lados, com junta de silicone estrutural na vertical e perfis de fixação aparafusados rematados com embelezador de guarnição clipado na horizontal. (material) | 1.000 | 167.19 | 167.19 |
| mt25mco020 | m² | Painel de chapa de alumínio, formado por duas lâminas de alumínio de 1,5 mm de espessura, lacadas a uma face e alma de material isolante de 30 mm de espessura. (material) | 0.600 | 138.73 | 83.24 |
| mt25mco030a | m² | Vidro duplo sobre fachada cortina, vidro não temperado pelo exterior. (material) | 0.320 | 92.21 | 29.51 |
| mt25mco040b | m² | Janela de abertura em fachada cortina, sistema V.E.C. 2 lados, com junta de silicone estrutural na vertical e perfis de fixação aparafusados rematados com embelezador de guarnição clipado na horizontal. (material) | 0.080 | 263.59 | 21.09 |
| mt25mco050 | m² | Repercussão de remates e ancoragens várias. (material) | 1.000 | 25.00 | 25.00 |
| op00ciz010 |  | Tesoura. | 1.000 | 0.00 | 0.00 |
| op00roe010 |  | Roedora. | 1.000 | 0.00 | 0.00 |
| op00ato010 |  | Aparafusadora. | 1.000 | 0.00 | 0.00 |
| mo018 | h | Oficial de 1ª serralheiro. (mão de obra) | 0.620 | 22.98 | 14.25 |
| mo059 | h | Ajudante de serralheiro. (mão de obra) | 0.620 | 22.20 | 13.76 |
| mo049 | h | Oficial de 1ª montador de fachada cortina. (mão de obra) | 1.800 | 23.31 | 41.96 |
| mo096 | h | Ajudante de montador de fachada cortina. (mão de obra) | 2.200 | 22.13 | 48.69 |
| % | % | Custos directos complementares | 2 % | 444.69 | 8.89 |
|  |  | Custos directos |  |  | 453.58 |
