# Caldeira eléctrica, doméstica, para aquecimento e A.Q.S

- Propriedade do ficheiro: CYPE INGENIEROS, S.A.
- Formato: FIEBDC-3/2002
- Moeda: EUR
- Custos indirectos: 3.00 %
- IVA: 23.00 %

## I Instalações

### IC Aquecimento, arrefecimento, climatização e A.Q.S.

#### ICI Caldeiras eléctricas

**ICI011** Ud Caldeira eléctrica, doméstica, para aquecimento e A.Q.S.
Caldeira mural mista eléctrica para aquecimento e A.Q.S., potência de 15,0 kW, constituída por corpo de caldeira, envolvente, vaso de expansão, bomba, termostato e todos aqueles componentes necessários para o seu funcionamento incorporados no seu interior; inclusive acessórios de fixação. Totalmente montada, ligada e testada.
Inclui: Marcação através de molde. Colocação e fixação da caldeira e seus componentes. Nivelamento dos elementos. Ligações dos elementos à rede. Colocação em funcionamento.
Critério de medição de projecto: Número de unidades previstas, segundo documentação gráfica de Projecto.
Critério de medição de obra: Medir-se-á o número de unidades realmente executadas segundo especificações de Projecto.

| Código | Un | Descrição | Rendimento | Preço | Importância |
|---|---|---|---|---|---|
| mt38cme010v | Ud | Caldeira mural mista eléctrica para aquecimento e A.Q.S., potência de 15 kW, constituída por corpo de caldeira, envolvente, vaso de expansão, bomba, termostato e todos aqueles componentes necessários para o seu funcionamento incorporados no seu interior; inclusive acessórios de fixação. (material) | 1.000 | 1779.95 | 1779.95 |
| mt38www012 | Ud | Material auxiliar para instalações de aquecimento e A.Q.S. (material) | 1.000 | 2.10 | 2.10 |
| mo004 | h | Oficial de 1ª instalador de aquecimento. (mão de obra) | 4.600 | 23.31 | 107.23 |
| mo103 | h | Ajudante de instalador de aquecimento. (mão de obra) | 4.600 | 22.09 | 101.61 |
| % | % | Custos directos complementares | 2 % | 1990.89 | 39.82 |
|  |  | Custos directos |  |  | 2030.71 |
