# Equipamento de ar condicionado com unidade interior de solo, sistema ar-ar split 1x1

- Propriedade do ficheiro: CYPE INGENIEROS, S.A.
- Formato: FIEBDC-3/2002
- Moeda: EUR
- Custos indirectos: 3.00 %
- IVA: 23.00 %

## I Instalações

### IC Aquecimento, arrefecimento, climatização e A.Q.S.

#### ICN Unidades autónomas de climatização

**ICN022** Ud Equipamento de ar condicionado com unidade interior de solo, sistema ar-ar split 1x1.
Equipamento de ar condicionado, sistema ar-ar split 1x1, para gás R-32, bomba de calor, alimentação monofásica (230V/50Hz), potência frigorífica nominal 2,5 kW (temperatura de bolbo seco no interior 27°C, temperatura de bolbo húmido no interior 19°C, temperatura de bolbo seco no exterior 35°C, temperatura de bolbo húmido no exterior 24°C), potência calorífica nominal 3,4 kW (temperatura de bolbo seco no interior 20°C, temperatura de bolbo húmido no exterior 6°C), SEER 7,2 (classe A++), SCOP 4,4 (classe A+), EER 4,8 (classe A), COP 4,7 (classe A), formado por uma unidade interior de solo, de 600x860x238 mm, nível sonoro (velocidade ultra baixa) 26 dBA, caudal de ar (velocidade elevada) 540 m³/h, com filtro enzimático, filtro desodorizante fotocatalítico, possibilidade de seleccionar a saída de ar simultaneamente pelas aletas superiores e inferiores e de programar a direcção de saída de impulsão e controlo sem fios, com programação semanal, e uma unidade exterior, de 595x780x290 mm, nível sonoro 47 dBA e caudal de ar 1770 m³/h, com controlo de condensação. Inclusive elementos anti-vibratórios e suportes de parede para apoio da unidade exterior.
Critérios considerados na determinação do preço da unidade de obra: O preço não inclui a canalização nem a cablagem eléctrica de alimentação.
Inclui: Implantação das unidades. Colocação e fixação da unidade interior. Colocação e fixação da unidade exterior. Ligação às linhas frigoríficas. Ligação à rede eléctrica. Ligação à rede de drenagem. Colocação em funcionamento.
Critério de medição de projecto: Número de unidades previstas, segundo documentação gráfica de Projecto.
Critério de medição de obra: Medir-se-á o número de unidades realmente executadas segundo especificações de Projecto.

| Código | Un | Descrição | Rendimento | Preço | Importância |
|---|---|---|---|---|---|
| mt42mhi205a | Ud | Equipamento de ar condicionado, sistema ar-ar split 1x1, para gás R-32, bomba de calor, alimentação monofásica (230V/50Hz), potência frigorífica nominal 2,5 kW (temperatura de bolbo seco no interior 27°C, temperatura de bolbo húmido no interior 19°C, temperatura de bolbo seco no exterior 35°C, temperatura de bolbo húmido no exterior 24°C), potência calorífica nominal 3,4 kW (temperatura de bolbo seco no interior 20°C, temperatura de bolbo húmido no exterior 6°C), SEER 7,2 (classe A++), SCOP 4,4 (classe A+), EER 4,8 (classe A), COP 4,7 (classe A), formado por uma unidade interior de solo, de 600x860x238 mm, nível sonoro (velocidade ultra baixa) 26 dBA, caudal de ar (velocidade elevada) 540 m³/h, com filtro enzimático, filtro desodorizante fotocatalítico, possibilidade de seleccionar a saída de ar simultaneamente pelas aletas superiores e inferiores e de programar a direcção de saída de impulsão e controlo sem fios, com programação semanal, e uma unidade exterior, de 595x780x290 mm, nível sonoro 47 dBA e caudal de ar 1770 m³/h, com controlo de condensação. (material) | 1.000 | 1503.45 | 1503.45 |
| mt42www085 | Ud | Kit de suportes de parede, formado por conjunto de esquadras de 50x45 cm e quatro amortecedores de borracha, com as correspondentes buchas, parafusos, porcas e anilhas. (material) | 1.000 | 18.90 | 18.90 |
| mo005 | h | Oficial de 1ª instalador de ar condicionado. (mão de obra) | 2.000 | 23.31 | 46.62 |
| mo104 | h | Ajudante de instalador de ar condicionado. (mão de obra) | 2.000 | 22.09 | 44.18 |
| % | % | Custos directos complementares | 2 % | 1613.15 | 32.26 |
|  |  | Custos directos |  |  | 1645.41 |
