# Peça com juntas de EPDM para conduta circular

- Propriedade do ficheiro: CYPE INGENIEROS, S.A.
- Formato: FIEBDC-3/2002
- Moeda: EUR
- Custos indirectos: 3.00 %
- IVA: 23.00 %

## I Instalações

### IC Aquecimento, arrefecimento, climatização e A.Q.S.

#### ICR Sistemas de condução de ar

**ICR017** Ud Peça com juntas de EPDM para conduta circular.
Tê com redução a 90° com juntas de EPDM de duplo lábio, de 80 mm de diâmetro para conduta circular de aço galvanizado de 100 mm de diâmetro.
Inclui: Colocação e fixação das peças especiais pré-fabricadas à rede de condutas.
Critério de medição de projecto: Número de unidades previstas, segundo documentação gráfica de Projecto.
Critério de medição de obra: Medir-se-á o número de unidades realmente executadas segundo especificações de Projecto.

| Código | Un | Descrição | Rendimento | Preço | Importância |
|---|---|---|---|---|---|
| mt42cos222aaa | Ud | Tê com redução a 90° com juntas de EPDM de duplo lábio, de 80 mm de diâmetro para conduta circular de aço galvanizado de 100 mm de diâmetro, estanquidade ao ar classe D, segundo NP EN 12237. (material) | 1.000 | 32.57 | 32.57 |
| mo013 | h | Oficial de 1ª montador de condutas de chapa metálica. (mão de obra) | 0.050 | 23.31 | 1.17 |
| mo084 | h | Ajudante de montador de condutas de chapa metálica. (mão de obra) | 0.050 | 22.13 | 1.11 |
| % | % | Custos directos complementares | 2 % | 34.85 | 0.70 |
|  |  | Custos directos |  |  | 35.55 |
