# Recuperador de calor ar-ar, com bateria de água. Instalação em solo

- Propriedade do ficheiro: CYPE INGENIEROS, S.A.
- Formato: FIEBDC-3/2002
- Moeda: EUR
- Custos indirectos: 3.00 %
- IVA: 23.00 %

## I Instalações

### IC Aquecimento, arrefecimento, climatização e A.Q.S.

#### ICR Sistemas de condução de ar

**ICR103** Ud Recuperador de calor ar-ar, com bateria de água. Instalação em solo.
Recuperador de calor ar-ar, caudal de ar nominal 4200 m³/h, dimensões 1550x2845x1360 mm, peso 800 kg, pressão estática de ar nominal 350 Pa, pressão sonora a 1 m 4 dBA, alimentação trifásica a 400 V, eficiência de recuperação frigorífica em condições húmidas 79,2%, potência frigorífica recuperada 6,6 kW (temperatura do ar exterior 32°C com humidade relativa de 50% e temperatura ambiente 26°C com humidade relativa de 50%), eficiência de recuperação calorífica em condições húmidas 91,6%, potência calorífica recuperada 41,4 kW (temperatura do ar exterior -10°C com humidade relativa de 90% e temperatura ambiente 22°C com humidade relativa de 50%), com permutador de placas de liga de alumínio de fluxo cruzado, ventiladores de aspiração individual com pás recuadas acoplados directamente a motores electrónicos tipo EC Inverter, bypass com motor de accionamento da comporta por correia para alteração de modo de operação de recuperação a free-cooling, estrutura de perfis de alumínio extrudido, painéis de fecho de aço pré-pintado RAL 9002, de 42 mm de espessura, tipo sandwich, com juntas de estanquidade especiais e isolamento de lã mineral, filtro de ar classe F7 na entrada de ar exterior, filtro de ar classe F7 na saída de ar ao exterior, filtro de ar classe M5 no retorno de ar do interior, pressostatos diferenciais para os filtros, acesso aos ventiladores e aos filtros de ar através dos painéis de inspecção, possibilidade de acesso lateral aos filtros, quadro eléctrico no interior da unidade e controlo remoto para a regulação da ventilação e da temperatura, para a supervisão do estado dos filtros de ar, programação semanal, gestão das funções de descongelação e anti-gelo para o módulo opcional com bateria de água e integração com BMS através de protocolo de comunicação Modbus e bus de comunicação RS-485, com módulo com bateria de água, para aquecimento e arrefecimento, potência frigorífica total 43,3 kW, potência frigorífica sensível 22,1 kW, potência calorífica 37,8 kW. Instalação em solo.
Inclui: Marcação. Colocação e fixação. Ligação com a rede eléctrica. Ligação com a rede de abastecimento de água. Verificação do seu correcto funcionamento.
Critério de medição de projecto: Número de unidades previstas, segundo documentação gráfica de Projecto.
Critério de medição de obra: Medir-se-á o número de unidades realmente executadas segundo especificações de Projecto.

| Código | Un | Descrição | Rendimento | Preço | Importância |
|---|---|---|---|---|---|
| mt42lmf040k | Ud | Recuperador de calor ar-ar, caudal de ar nominal 4200 m³/h, dimensões 1550x2845x1360 mm, peso 800 kg, pressão estática de ar nominal 350 Pa, pressão sonora a 1 m 4 dBA, alimentação trifásica a 400 V, eficiência de recuperação frigorífica em condições húmidas 79,2%, potência frigorífica recuperada 6,6 kW (temperatura do ar exterior 32°C com humidade relativa de 50% e temperatura ambiente 26°C com humidade relativa de 50%), eficiência de recuperação calorífica em condições húmidas 91,6%, potência calorífica recuperada 41,4 kW (temperatura do ar exterior -10°C com humidade relativa de 90% e temperatura ambiente 22°C com humidade relativa de 50%), com permutador de placas de liga de alumínio de fluxo cruzado, ventiladores de aspiração individual com pás recuadas acoplados directamente a motores electrónicos tipo EC Inverter, bypass com motor de accionamento da comporta por correia para alteração de modo de operação de recuperação a free-cooling, estrutura de perfis de alumínio extrudido, painéis de fecho de aço pré-pintado RAL 9002, de 42 mm de espessura, tipo sandwich, com juntas de estanquidade especiais e isolamento de lã mineral, filtro de ar classe F7 na entrada de ar exterior, filtro de ar classe F7 na saída de ar ao exterior, filtro de ar classe M5 no retorno de ar do interior, pressostatos diferenciais para os filtros, acesso aos ventiladores e aos filtros de ar através dos painéis de inspecção, possibilidade de acesso lateral aos filtros, quadro eléctrico no interior da unidade e controlo remoto para a regulação da ventilação e da temperatura, para a supervisão do estado dos filtros de ar, programação semanal, gestão das funções de descongelação e anti-gelo para o módulo opcional com bateria de água e integração com BMS através de protocolo de comunicação Modbus e bus de comunicação RS-485. (material) | 1.000 | 27078.68 | 27078.68 |
| mt42lmf515k | Ud | Módulo com bateria de água, para aquecimento e arrefecimento, potência frigorífica total 43,3 kW, potência frigorífica sensível 22,1 kW, potência calorífica 37,8 kW, com válvula motorizada de 3 vias, modulante. (material) | 1.000 | 4966.65 | 4966.65 |
| mo005 | h | Oficial de 1ª instalador de ar condicionado. (mão de obra) | 1.700 | 23.31 | 39.63 |
| mo104 | h | Ajudante de instalador de ar condicionado. (mão de obra) | 1.700 | 22.09 | 37.55 |
| % | % | Custos directos complementares | 2 % | 32122.51 | 642.45 |
|  |  | Custos directos |  |  | 32764.96 |
