# Recuperador de calor ar-ar, com bateria de água. Instalação mural

- Propriedade do ficheiro: CYPE INGENIEROS, S.A.
- Formato: FIEBDC-3/2002
- Moeda: EUR
- Custos indirectos: 3.00 %
- IVA: 23.00 %

## I Instalações

### IC Aquecimento, arrefecimento, climatização e A.Q.S.

#### ICR Sistemas de condução de ar

**ICR121** Ud Recuperador de calor ar-ar, com bateria de água. Instalação mural.
Recuperador de calor ar-ar, montagem vertical, caudal de ar nominal 1130 m³/h, dimensões 1030x1850x455 mm, peso 175 kg, pressão estática de ar nominal 360 Pa, pressão sonora a 1 m 55 dBA, potência eléctrica nominal 920 W, alimentação monofásica a 230 V, eficiência de recuperação calorífica em condições húmidas 86,5%, potência calorífica recuperada 8,74 kW (temperatura do ar exterior -7°C com humidade relativa de 80% e temperatura ambiente 20°C com humidade relativa de 55%), eficiência de recuperação calorífica em condições secas 77,6% (temperatura do ar exterior 5°C com humidade relativa de 80% e temperatura ambiente 25°C), com permutador de placas de alumínio de fluxo cruzado, ventiladores com motor de tipo EC de alta eficiência, bypass com servomotor para alteração de modo de operação de recuperação a free-cooling, estrutura desmontável de painel duplo com isolamento de lã mineral de 25 mm de espessura, painéis exteriores de aço pré-pintado e painéis interiores de aço galvanizado, filtros de ar classe F7+F8 na entrada de ar exterior, filtro de ar classe M5 no retorno de ar do interior, pressostatos diferenciais para os filtros, acesso aos ventiladores e aos filtros de ar através dos painéis de inspecção, possibilidade de acesso lateral aos filtros, controlo electrónico para a regulação da ventilação e da temperatura, para a supervisão do estado dos filtros de ar, programação semanal e gestão das funções de descongelação e anti-gelo para o módulo opcional com bateria de água, com módulo com bateria de água, potência frigorífica total 6,83 kW, potência frigorífica sensível 3,76 kW, potência calorífica 9,34 kW, com válvula motorizada de 3 vias, modulante, para a bateria de água. Instalação mural.
Inclui: Marcação. Colocação e fixação. Ligação com a rede eléctrica. Ligação com a rede de abastecimento de água. Verificação do seu correcto funcionamento.
Critério de medição de projecto: Número de unidades previstas, segundo documentação gráfica de Projecto.
Critério de medição de obra: Medir-se-á o número de unidades realmente executadas segundo especificações de Projecto.

| Código | Un | Descrição | Rendimento | Preço | Importância |
|---|---|---|---|---|---|
| mt42lmf010jj | Ud | Recuperador de calor ar-ar, montagem vertical, caudal de ar nominal 1130 m³/h, dimensões 1030x1850x455 mm, peso 175 kg, pressão estática de ar nominal 360 Pa, pressão sonora a 1 m 55 dBA, potência eléctrica nominal 920 W, alimentação monofásica a 230 V, eficiência de recuperação calorífica em condições húmidas 86,5%, potência calorífica recuperada 8,74 kW (temperatura do ar exterior -7°C com humidade relativa de 80% e temperatura ambiente 20°C com humidade relativa de 55%), eficiência de recuperação calorífica em condições secas 77,6% (temperatura do ar exterior 5°C com humidade relativa de 80% e temperatura ambiente 25°C), com permutador de placas de alumínio de fluxo cruzado, ventiladores com motor de tipo EC de alta eficiência, bypass com servomotor para alteração de modo de operação de recuperação a free-cooling, estrutura desmontável de painel duplo com isolamento de lã mineral de 25 mm de espessura, painéis exteriores de aço pré-pintado e painéis interiores de aço galvanizado, filtros de ar classe F7+F8 na entrada de ar exterior, filtro de ar classe M5 no retorno de ar do interior, pressostatos diferenciais para os filtros, acesso aos ventiladores e aos filtros de ar através dos painéis de inspecção, possibilidade de acesso lateral aos filtros, controlo electrónico para a regulação da ventilação e da temperatura, para a supervisão do estado dos filtros de ar, programação semanal e gestão das funções de descongelação e anti-gelo para o módulo opcional com bateria de água. (material) | 1.000 | 8208.53 | 8208.53 |
| mt42lmf501bf | Ud | Módulo com bateria de água, potência frigorífica total 6,83 kW, potência frigorífica sensível 3,76 kW, potência calorífica 9,34 kW. (material) | 1.000 | 1426.43 | 1426.43 |
| mt42lmf505c | Ud | Válvula motorizada de 3 vias, modulante. (material) | 1.000 | 414.38 | 414.38 |
| mo005 | h | Oficial de 1ª instalador de ar condicionado. (mão de obra) | 1.500 | 23.31 | 34.97 |
| mo104 | h | Ajudante de instalador de ar condicionado. (mão de obra) | 1.500 | 22.09 | 33.14 |
| % | % | Custos directos complementares | 2 % | 10117.45 | 202.35 |
|  |  | Custos directos |  |  | 10319.80 |
