# Peça para calha protectora para alojamento de mecanismos e cabos eléctricos e de telecomunicação

- Propriedade do ficheiro: CYPE INGENIEROS, S.A.
- Formato: FIEBDC-3/2002
- Moeda: EUR
- Custos indirectos: 3.00 %
- IVA: 23.00 %

## I Instalações

### IE Eléctricas

#### IEO Canalizações

**IEO036** Ud Peça para calha protectora para alojamento de mecanismos e cabos eléctricos e de telecomunicação.
Ângulo de PVC, cor branca RAL 9010, de 50x150 mm.
Inclui: Marcação. Colocação.
Critério de medição de projecto: Número de unidades previstas, segundo documentação gráfica de Projecto.
Critério de medição de obra: Medir-se-á o número de unidades realmente executadas segundo especificações de Projecto.

| Código | Un | Descrição | Rendimento | Preço | Importância |
|---|---|---|---|---|---|
| mt35une203db | Ud | Ângulo de PVC, cor branca RAL 9010, de 50x150 mm, para colocar à pressão. (material) | 1.000 | 26.28 | 26.28 |
| op00ato010 |  | Aparafusadora. | 1.000 | 0.00 | 0.00 |
| mo003 | h | Oficial de 1ª electricista. (mão de obra) | 0.055 | 23.31 | 1.28 |
| mo102 | h | Ajudante de electricista. (mão de obra) | 0.055 | 22.09 | 1.21 |
| % | % | Custos directos complementares | 2 % | 28.77 | 0.58 |
|  |  | Custos directos |  |  | 29.35 |
