# Caixa de coluna

- Propriedade do ficheiro: CYPE INGENIEROS, S.A.
- Formato: FIEBDC-3/2002
- Moeda: EUR
- Custos indirectos: 3.00 %
- IVA: 23.00 %

## I Instalações

### IE Eléctricas

#### IES Instalação colectiva

**IES020** Ud Caixa de coluna.
Caixa de coluna tipo CBD da instalação colectiva, de chapa electrozincada de 475x375x125 mm, com graus de protecção IP54 e IK07, com 2 saídas (Saída 1: 1 porta fusíveis e 3 fusíveis tipo aM de tamanho 2 (22x58), de 22,2 mm de diâmetro e 58 mm de comprimento, de 16 A de intensidade nominal, sendo a sua tensão atribuída de 500 V, com 100 kA de poder de corte; Saída 2: 1 porta fusíveis e 3 fusíveis tipo aM de tamanho 2 (22x58), de 22,2 mm de diâmetro e 58 mm de comprimento, de 16 A de intensidade nominal, sendo a sua tensão atribuída de 500 V, com 100 kA de poder de corte). Totalmente montada, ligada e testada.
Inclui: Marcação. Colocação e fixação da caixa. Colocação de fusíveis e acessórios. Ligação.
Critério de medição de projecto: Número de unidades previstas, segundo documentação gráfica de Projecto.
Critério de medição de obra: Medir-se-á o número de unidades realmente executadas segundo especificações de Projecto.

| Código | Un | Descrição | Rendimento | Preço | Importância |
|---|---|---|---|---|---|
| mt35icp040r | Ud | Caixa de coluna tipo CBD da instalação colectiva, de chapa electrozincada, de 475x375x125 mm, com 2 saídas, com resistência à propagação da chama e com graus de protecção IP54 e IK07, segundo NP EN 60439-1. (material) | 1.000 | 22.75 | 22.75 |
| mt35icp050i | Ud | Porta fusíveis de 3 polos, de 6 módulos, para fusíveis cilíndricos de tamanho 2 (22x58). Segundo IEC 60269-2. (material) | 2.000 | 52.20 | 104.40 |
| mt35icp063a | Ud | Fusível cilíndrico tipo aM de tamanho 2 (22x58), de 22,2 mm de diâmetro e 58 mm de comprimento, de 16 A de intensidade nominal, sendo a sua tensão atribuída de 500 V, com 100 kA de poder de corte. Segundo IEC 60269-1 e IEC 60269-2. (material) | 6.000 | 3.14 | 18.84 |
| mt35www010 | Ud | Material auxiliar para instalações eléctricas. (material) | 1.000 | 1.48 | 1.48 |
| mo020 | h | Oficial de 1ª construção. (mão de obra) | 0.300 | 22.68 | 6.80 |
| mo113 | h | Operário não qualificado construção. (mão de obra) | 0.300 | 21.45 | 6.44 |
| mo003 | h | Oficial de 1ª electricista. (mão de obra) | 0.500 | 23.31 | 11.66 |
| mo102 | h | Ajudante de electricista. (mão de obra) | 0.500 | 22.09 | 11.05 |
| % | % | Custos directos complementares | 2 % | 183.42 | 3.67 |
|  |  | Custos directos |  |  | 187.09 |
