# Disjuntor diferencial combinado, modular, "GENERAL ELECTRIC"

- Propriedade do ficheiro: CYPE INGENIEROS, S.A.
- Formato: FIEBDC-3/2002
- Moeda: EUR
- Custos indirectos: 3.00 %
- IVA: 23.00 %

## I Instalações

### IE Eléctricas

#### IEX Aparelhagem

**IEX072** Ud Disjuntor diferencial combinado, modular, "GENERAL ELECTRIC".
Disjuntor diferencial combinado, poder de corte 10 kA, curva B, bipolar (2P), sensibilidade 10 mA, classe A, intensidade nominal 10 A, DPCA100B10/010 "GENERAL ELECTRIC", montagem sobre calha DIN. Totalmente montado, ligado e testado.
Inclui: Montagem e ligação do elemento.
Critério de medição de projecto: Número de unidades previstas, segundo documentação gráfica de Projecto.
Critério de medição de obra: Medir-se-á o número de unidades realmente executadas segundo especificações de Projecto.

| Código | Un | Descrição | Rendimento | Preço | Importância |
|---|---|---|---|---|---|
| mt35gee031ba | Ud | Disjuntor diferencial combinado, poder de corte 10 kA, curva B, bipolar (2P), sensibilidade 10 mA, classe A, intensidade nominal 10 A, DPCA100B10/010 "GENERAL ELECTRIC", montagem sobre calha DIN, segundo NP EN 61009-1. (material) | 1.000 | 565.89 | 565.89 |
| mo003 | h | Oficial de 1ª electricista. (mão de obra) | 0.250 | 23.31 | 5.83 |
| % | % | Custos directos complementares | 2 % | 571.72 | 11.43 |
|  |  | Custos directos |  |  | 583.15 |
