# Arrancador estrela-triângulo

- Propriedade do ficheiro: CYPE INGENIEROS, S.A.
- Formato: FIEBDC-3/2002
- Moeda: EUR
- Custos indirectos: 3.00 %
- IVA: 23.00 %

## I Instalações

### IE Eléctricas

#### IEX Aparelhagem

**IEX220** Ud Arrancador estrela-triângulo.
Arrancador estrela-triângulo, para motor de 15 kW, de intensidade nominal 30 A e tensão de bobina 110 V, formado por temporizador pneumático, com atraso da ligação entre 0,1 e 30 s e contactos 1NO+1NC, contactor de linha, contactor de triângulo, contactor de estrela, e relé térmico, ajustado a uma intensidade de 17,4 A. Totalmente montado, ligado e testado.
Inclui: Montagem e ligação do elemento.
Critério de medição de projecto: Número de unidades previstas, segundo documentação gráfica de Projecto.
Critério de medição de obra: Medir-se-á o número de unidades realmente executadas segundo especificações de Projecto.

| Código | Un | Descrição | Rendimento | Preço | Importância |
|---|---|---|---|---|---|
| mt35amc170cak1 | Ud | Arrancador estrela-triângulo, para motor de 15 kW, de intensidade nominal 30 A e tensão de bobina 110 V, formado por temporizador pneumático, com atraso da ligação entre 0,1 e 30 s e contactos 1NO+1NC, contactor de linha, contactor de triângulo, contactor de estrela, e relé térmico, ajustado a uma intensidade de 17,4 A. (material) | 1.000 | 254.91 | 254.91 |
| mo003 | h | Oficial de 1ª electricista. (mão de obra) | 0.500 | 23.31 | 11.66 |
| % | % | Custos directos complementares | 2 % | 266.57 | 5.33 |
|  |  | Custos directos |  |  | 271.90 |
