# Tubagem para ramal de distribuição, encastrada na parede

- Propriedade do ficheiro: CYPE INGENIEROS, S.A.
- Formato: FIEBDC-3/2002
- Moeda: EUR
- Custos indirectos: 3.00 %
- IVA: 23.00 %

## I Instalações

### IF Abastecimento de água

#### IFM Ramais de distribuição

**IFM006** m Tubagem para ramal de distribuição, encastrada na parede.
Tubagem para ramal de distribuição de abastecimento de água, encastrada na parede, constituída por tubo de cobre rígido com parede de 1 mm de espessura e 20/22 mm de diâmetro. Inclusive material auxiliar para montagem e fixação, acessórios e peças especiais.
Critérios considerados na determinação do preço da unidade de obra: O preço não inclui os trabalhos auxiliares de pedreiro para instalações.
Inclui: Marcação. Colocação e fixação de tubos, acessórios e peças especiais. Realização de ensaios.
Critério de medição de projecto: Comprimento medido segundo documentação gráfica de Projecto.
Critério de medição de obra: Medir-se-á o comprimento realmente executado segundo especificações de Projecto.

| Código | Un | Descrição | Rendimento | Preço | Importância |
|---|---|---|---|---|---|
| mt37tca400d | Ud | Material auxiliar para montagem e fixação das tubagens de cobre rígido, de 20/22 mm de diâmetro. (material) | 0.400 | 0.36 | 0.14 |
| mt37tca010dd | m | Tubo de cobre rígido com parede de 1 mm de espessura e 20/22 mm de diâmetro, segundo NP EN 1057, com o preço incrementado em 15% relativamente a acessórios e peças especiais. (material) | 1.000 | 8.37 | 8.37 |
| mt37wwt010e | m | Tubo flexível corrugado de polipropileno, de 23 mm de diâmetro, temperatura de trabalho até 100°C, para sinalização e protecção mecânica e contra os agentes externos como gesso, cimento, cal, etc., das tubagens de água fria e A.Q.S. (material) | 1.000 | 0.68 | 0.68 |
| mo008 | h | Oficial de 1ª canalizador. (mão de obra) | 0.180 | 23.31 | 4.20 |
| mo107 | h | Ajudante de canalizador. (mão de obra) | 0.180 | 22.09 | 3.98 |
| % | % | Custos directos complementares | 2 % | 17.37 | 0.35 |
|  |  | Custos directos |  |  | 17.72 |
