# Tubagem para ramal de distribuição individual de gás

- Propriedade do ficheiro: CYPE INGENIEROS, S.A.
- Formato: FIEBDC-3/2002
- Moeda: EUR
- Custos indirectos: 3.00 %
- IVA: 23.00 %

## I Instalações

### IG Gases combustíveis

#### IGM Ramais de distribuição

**IGM015** m Tubagem para ramal de distribuição individual de gás.
Tubagem, para ramal de distribuição individual de gás, colocada superficialmente e fixada ao paramento, formada por tubo de cobre estirado a frio sem soldadura, diâmetro D=39/42 mm e 1,5 mm de espessura. Inclusive material auxiliar para montagem e fixação, acessórios e peças especiais colocados através de soldadura forte por capilaridade.
Inclui: Marcação. Colocação de tubos. Montagem, ligação e verificação do seu correcto funcionamento. Realização de ensaios.
Critério de medição de projecto: Comprimento medido segundo documentação gráfica de Projecto.
Critério de medição de obra: Medir-se-á o comprimento realmente executado segundo especificações de Projecto.

| Código | Un | Descrição | Rendimento | Preço | Importância |
|---|---|---|---|---|---|
| mt43tco400g | Ud | Material auxiliar para montagem e fixação das tubagens de cobre estirado a frio sem soldadura, diâmetro D=39/42 mm. (material) | 1.000 | 0.45 | 0.45 |
| mt43tco010gd | m | Tubo de cobre estirado a frio sem soldadura, diâmetro D=39/42 mm e 1,5 mm de espessura, segundo NP EN 1057, com o preço incrementado em 15% relativamente a acessórios e peças especiais. (material) | 1.000 | 10.33 | 10.33 |
| op00ato010 |  | Aparafusadora. | 1.000 | 0.00 | 0.00 |
| op00mar010 |  | Martelo. | 1.000 | 0.00 | 0.00 |
| op00tal010 |  | Berbequim. | 1.000 | 0.00 | 0.00 |
| mo010 | h | Oficial de 1ª instalador de gás. (mão de obra) | 0.350 | 23.31 | 8.16 |
| mo109 | h | Ajudante de instalador de gás. (mão de obra) | 0.350 | 22.09 | 7.73 |
| % | % | Custos directos complementares | 2 % | 26.67 | 0.53 |
|  |  | Custos directos |  |  | 27.20 |
