# Tubagem de polietileno reticulado (PE-X), pré-isolada termicamente

- Propriedade do ficheiro: CYPE INGENIEROS, S.A.
- Formato: FIEBDC-3/2002
- Moeda: EUR
- Custos indirectos: 3.00 %
- IVA: 23.00 %

## I Instalações

### IH Tubagens para fluidos

#### IHO Tubagens de polietileno, pré-isoladas

**IHO110** m Tubagem de polietileno reticulado (PE-X), pré-isolada termicamente.
Tubagem formada por tubo de polietileno reticulado (PE-Xa), de 25 mm de diâmetro exterior e 2,3 mm de espessura, série 5, classe 1-2-5/6 bar e classe 4/8 bar, com isolamento térmico de 10 mm de espessura e camada de protecção, fornecido em rolos. Instalação em superfície. Inclusive material auxiliar para montagem e fixação, acessórios e peças especiais.
Inclui: Marcação. Colocação e fixação de tubos, acessórios e peças especiais. Realização de ensaios.
Critério de medição de projecto: Comprimento medido segundo documentação gráfica de Projecto.
Critério de medição de obra: Medir-se-á o comprimento realmente executado segundo especificações de Projecto.

| Código | Un | Descrição | Rendimento | Preço | Importância |
|---|---|---|---|---|---|
| mt37tpf406c | Ud | Material auxiliar para montagem e fixação das tubagens de polietileno reticulado (PE-Xa), com isolamento térmico, de 25 de diâmetro exterior. (material) | 1.000 | 0.36 | 0.36 |
| mt37tpf006cg | m | Tubo de polietileno reticulado (PE-Xa), de 25 mm de diâmetro exterior e 2,3 mm de espessura, série 5, classe 1-2-5/6 bar e classe 4/8 bar, com isolamento térmico de 10 mm de espessura e camada de protecção, fornecido em rolos, segundo NP EN ISO 15875-2, com o preço incrementado em 30% relativamente a acessórios e peças especiais. (material) | 1.000 | 9.26 | 9.26 |
| op00ato010 |  | Aparafusadora. | 1.000 | 0.00 | 0.00 |
| op00mar010 |  | Martelo. | 1.000 | 0.00 | 0.00 |
| op00tal010 |  | Berbequim. | 1.000 | 0.00 | 0.00 |
| mo008 | h | Oficial de 1ª canalizador. (mão de obra) | 0.040 | 23.31 | 0.93 |
| mo107 | h | Ajudante de canalizador. (mão de obra) | 0.040 | 22.09 | 0.88 |
| % | % | Custos directos complementares | 2 % | 11.43 | 0.23 |
|  |  | Custos directos |  |  | 11.66 |
