# Selagem de passagem de cabos de pequenas dimensões, com tijolos intumescentes e massa intumescente

- Propriedade do ficheiro: CYPE INGENIEROS, S.A.
- Formato: FIEBDC-3/2002
- Moeda: EUR
- Custos indirectos: 3.00 %
- IVA: 23.00 %

## I Instalações

### IO Contra incêndios

#### IOJ Protecção passiva contra incêndios: instalações

**IOJ030** Ud Selagem de passagem de cabos de pequenas dimensões, com tijolos intumescentes e massa intumescente.
Vedação de passagem de canalizações de cabos, de diâmetro exterior menor ou igual de 16 mm, através de uma abertura de 400 cm², em parede de 15 cm de espessura, para protecção passiva contra incêndios e garantir a resistência ao fogo EI 120, com, 7 blocos intumescentes com propriedades ignífugas, de 200x130x50 mm, cor vermelho e massa intumescente, cor vermelho.
Inclui: Limpeza e preparação do paramento. Corte e ajuste dos blocos intumescentes. Colocação dos blocos intumescentes. Aplicação da massa intumescente. Limpeza final.
Critério de medição de projecto: Número de unidades previstas, segundo documentação gráfica de Projecto.
Critério de medição de obra: Medir-se-á o número de unidades realmente executadas segundo especificações de Projecto.

| Código | Un | Descrição | Rendimento | Preço | Importância |
|---|---|---|---|---|---|
| mt41phi090a | Ud | Bloco intumescente, de 200x130x50 mm, cor vermelho, para vedação de passagens. (material) | 7.000 | 38.51 | 269.57 |
| mt41phi095a | Ud | Cartucho de 310 ml de massa intumescente, cor vermelho, para vedação de juntas e aberturas lineares. (material) | 1.290 | 20.18 | 26.03 |
| mo113 | h | Operário não qualificado construção. (mão de obra) | 0.340 | 21.45 | 7.29 |
| % | % | Custos directos complementares | 2 % | 302.89 | 6.06 |
|  |  | Custos directos |  |  | 308.95 |
