# Protecção passiva contra incêndios de condutas metálicas de ventilação e extracção de fumos, com lãs minerais, sistema "ROCKWOOL"

- Propriedade do ficheiro: CYPE INGENIEROS, S.A.
- Formato: FIEBDC-3/2002
- Moeda: EUR
- Custos indirectos: 3.00 %
- IVA: 23.00 %

## I Instalações

### IO Contra incêndios

#### IOJ Protecção passiva contra incêndios: instalações

**IOJ205** m² Protecção passiva contra incêndios de condutas metálicas de ventilação e extracção de fumos, com lãs minerais, sistema "ROCKWOOL".
Sistema de protecção passiva contra incêndios de conduta metálica vertical de secção rectangular para garantir a resistência ao fogo EI 120 segundo EN 1366-1, sistema "ROCKWOOL", através do recobrimento com painéis rígidos de lã de rocha vulcânica Conlit Duct 120 "ROCKWOOL", segundo NP EN 14303, revestidos numa das suas faces com uma lâmina de alumínio reforçado cor preto, de 90 mm de espessura. Inclusive pernos electrossoldados para a fixação dos painéis à superfície metálica, adesivo à base de silicatos, de presa lenta, Cola Conlit "ROCKWOOL", para a colagem de peças de lã de rocha tipo Conlit, fita autocolante de alumínio, de cor preto, para vedação de uniões, perfis em L, de aço galvanizado, de 50 mm para o reforço do encontro entre a lã mineral e o paramento, e banda perimetral realizada com painel rígido de lã de rocha vulcânica, de 100 mm de largura para a vedação ignífuga do encontro entre a lã mineral e o paramento.
Inclui: Corte e ajuste dos painéis. Fixação dos painéis à superfície metálica. Resolução de juntas longitudinais entre painéis isolantes. Vedação de passagem de condutas metálicas entre sectores de incêndio. Colocação dos perfis de reforço. Vedação do encontro entre a lã mineral e o paramento.
Critério de medição de projecto: Superfície medida segundo documentação gráfica de Projecto.
Critério de medição de obra: Medir-se-á a superfície realmente executada segundo especificações de Projecto.

| Código | Un | Descrição | Rendimento | Preço | Importância |
|---|---|---|---|---|---|
| mt42cow010b | m² | Painel rígido de lã de rocha vulcânica Conlit Duct 120 "ROCKWOOL", segundo NP EN 14303, revestido numa das suas faces com uma lâmina de alumínio reforçado cor preto, de 90 mm de espessura, densidade 180 kg/m³, calor específico 840 J/kgK, factor de resistência à difusão do vapor de água 1,4 e Euroclasse A1 de reacção ao fogo segundo NP EN 13501-1, para a protecção contra incêndios de condutas metálicas rectangulares. (material) | 1.150 | 121.76 | 140.02 |
| mt42coi037e | Ud | Pernos electrossoldáveis, de 100 mm de comprimento, para fixação do painel à superfície metálica. (material) | 20.000 | 0.15 | 3.00 |
| mt16lrw081d | kg | Adesivo à base de silicatos, de presa lenta, Cola Conlit "ROCKWOOL", para a colagem de peças de lã de rocha tipo Conlit em instalações submetidas a altas temperaturas ou elementos de protecção passiva contra incêndios. (material) | 0.200 | 15.47 | 3.09 |
| mt42coi126a | m | Fita autocolante de alumínio, de cor preto, de 90 mm de largura, com adesivo à base de resinas acrílicas. (material) | 0.900 | 0.01 | 0.01 |
| mt12psg160f | m | Perfil em L, de aço galvanizado, de 50 mm. (material) | 0.670 | 1.44 | 0.96 |
| mt07pcl030 | Ud | Parafuso autoperfurante rosca-chapa, para fixação de chapas. (material) | 13.400 | 0.35 | 4.69 |
| mo054 | h | Oficial de 1ª montador de isolamentos. (mão de obra) | 0.472 | 23.31 | 11.00 |
| mo101 | h | Ajudante de montador de isolamentos. (mão de obra) | 0.472 | 22.13 | 10.45 |
| % | % | Custos directos complementares | 2 % | 173.22 | 3.46 |
|  |  | Custos directos |  |  | 176.68 |
