# Colector suspenso para sistema de drenagem sifónica de cobertura, sistema Akasison "JIMTEN"

- Propriedade do ficheiro: CYPE INGENIEROS, S.A.
- Formato: FIEBDC-3/2002
- Moeda: EUR
- Custos indirectos: 3.00 %
- IVA: 23.00 %

## I Instalações

### IS Drenagem de águas

#### ISS Colectores suspensos

**ISS020** m Colector suspenso para sistema de drenagem sifónica de cobertura, sistema Akasison "JIMTEN".
Colector suspenso para sistema de drenagem sifónica de cobertura, constituído por tubagem temperada através de tratamento térmico adicional, de polietileno de alta densidade (PEAD/HDPE), de 125 mm de diâmetro exterior e 4,9 mm de espessura, sistema Akasison "JIMTEN", com suspensão à cobertura metálica cada 2,5 m através de barras com varões de suspensão com suportes de suspensão no seu extremo inferior, conectores de união entre carris, abraçadeiras para o tubo fixadas às barras cada 1,25 m e manguitos electrossoldáveis para a realização de pontos fixos cada 5 m, com curvas a 45° para ligação com o tubo de queda.
Inclui: Marcação do traçado do colector e da localização dos elementos de fixação. Disposição doa tubos. Fixação das abraçadeiras. Montagem, ligação e verificação do seu correcto funcionamento. Realização de ensaios.
Critério de medição de projecto: Comprimento medido em projecção horizontal, segundo documentação gráfica de Projecto.
Critério de medição de obra: Medir-se-á, em projecção horizontal, o comprimento realmente executado segundo especificações de Projecto.

| Código | Un | Descrição | Rendimento | Preço | Importância |
|---|---|---|---|---|---|
| mt11aka200 | Ud | Varão roscado. (material) | 0.400 | 0.60 | 0.24 |
| mt11aka060 | Ud | Suporte para suspensão de carril de 30x30 mm, de aço galvanizado, sistema Akasison "JIMTEN". (material) | 0.400 | 5.00 | 2.00 |
| mt11aka070 | Ud | Carril de 5000x30x30 mm, de aço galvanizado, sistema Akasison "JIMTEN". (material) | 0.200 | 13.00 | 2.60 |
| mt11aka090h | Ud | Abraçadeira para tubagem de 125 mm de diâmetro, de aço galvanizado, sistema Akasison "JIMTEN", para fixação a carril. (material) | 0.800 | 14.56 | 11.65 |
| mt11aka040id | m | Tubagem temperada através de tratamento térmico adicional, de polietileno de alta densidade (PEAD/HDPE), de 125 mm de diâmetro exterior e 4,9 mm de espessura, sistema Akasison "JIMTEN", em tramos de 5 m de comprimento. (material) | 1.050 | 18.00 | 18.90 |
| mt11aka100h | Ud | Manguito electrossoldável de polietileno de alta densidade (PEAD/HDPE), de 125 mm de diâmetro interior, sistema Akasison "JIMTEN". (material) | 0.400 | 15.90 | 6.36 |
| mt11aka150h | Ud | Curva 45° de polietileno de alta densidade (PEAD/HDPE), de 125 mm de diâmetro exterior e 4,8 mm de espessura, sistema Akasison "JIMTEN". (material) | 0.100 | 6.99 | 0.70 |
| op00ato010 |  | Aparafusadora. | 1.000 | 0.00 | 0.00 |
| op00mar010 |  | Martelo. | 1.000 | 0.00 | 0.00 |
| op00tal010 |  | Berbequim. | 1.000 | 0.00 | 0.00 |
| mo008 | h | Oficial de 1ª canalizador. (mão de obra) | 0.306 | 23.31 | 7.13 |
| mo107 | h | Ajudante de canalizador. (mão de obra) | 0.153 | 22.09 | 3.38 |
| % | % | Custos directos complementares | 2 % | 52.96 | 1.06 |
|  |  | Custos directos |  |  | 54.02 |
