# Tubo de aço preto

- Propriedade do ficheiro: CYPE INGENIEROS, S.A.
- Formato: FIEBDC-3/2002
- Moeda: EUR
- Custos indirectos: 3.00 %
- IVA: 23.00 %

## I Instalações

### IW Suportes, tubos e acessórios para fluidos

#### IWA De aço

**IWA005** m Tubo de aço preto.
Tubo de aço preto, com soldadura longitudinal por resistência eléctrica, série M, de 3/8" DN 10 mm de diâmetro e 2,3 mm de espessura, união roscada.
Critérios considerados na determinação do preço da unidade de obra: O preço não inclui o suporte nem os acessórios.
Inclui: Marcação. Colocação. Realização de ensaios.
Critério de medição de projecto: Comprimento medido segundo documentação gráfica de Projecto.
Critério de medição de obra: Medir-se-á o comprimento realmente executado segundo especificações de Projecto.

| Código | Un | Descrição | Rendimento | Preço | Importância |
|---|---|---|---|---|---|
| mt08tan010aa | m | Tubo de aço preto, com soldadura longitudinal por resistência eléctrica, série M, de 3/8" DN 10 mm de diâmetro e 2,3 mm de espessura, segundo NP EN 10255. (material) | 1.000 | 2.31 | 2.31 |
| mo008 | h | Oficial de 1ª canalizador. (mão de obra) | 0.034 | 23.31 | 0.79 |
| mo107 | h | Ajudante de canalizador. (mão de obra) | 0.034 | 22.09 | 0.75 |
| % | % | Custos directos complementares | 2 % | 3.85 | 0.08 |
|  |  | Custos directos |  |  | 3.93 |
