# Portão enrolável para garagem, de alumínio

- Propriedade do ficheiro: CYPE INGENIEROS, S.A.
- Formato: FIEBDC-3/2002
- Moeda: EUR
- Custos indirectos: 3.00 %
- IVA: 23.00 %

## L Vãos

### LG Portas de garagem

#### LGL De alumínio

**LGL040** Ud Portão enrolável para garagem, de alumínio.
Portão enrolável para garagem, formado por lâminas de chapa lisa de alumínio extrudido, 250x250 cm, com acabamento pré-lacado de cor branca, com abertura manual.
Inclui: Colocação e fixação dos perfis guia. Introdução do conjunto de lâminas nas guias. Colocação e fixação do eixo aos suportes. Fixação do conjunto de lâminas ao tambor. Montagem do sistema de abertura. Montagem do sistema de accionamento. Correcção de falhas e lubrificação de mecanismos e guias.
Critério de medição de projecto: Número de unidades previstas, segundo documentação gráfica de Projecto.
Critério de medição de obra: Medir-se-á o número de unidades realmente executadas segundo especificações de Projecto.

| Código | Un | Descrição | Rendimento | Preço | Importância |
|---|---|---|---|---|---|
| mt26pge010au | Ud | Portão enrolável para garagem, formado por lâminas de chapa lisa de alumínio extrudido, 250x250 cm, com acabamento pré-lacado de cor branca, caixa recolhedora forrada, carretel, molas de torção, roldanas, guias, acessórios e fechadura central com chave de segurança. Segundo EN 13241-1. (material) | 1.000 | 1894.11 | 1894.11 |
| op00ato010 |  | Aparafusadora. | 1.000 | 0.00 | 0.00 |
| op00tal010 |  | Berbequim. | 1.000 | 0.00 | 0.00 |
| op00amo010 |  | Rebarbadora. | 1.000 | 0.00 | 0.00 |
| mo020 | h | Oficial de 1ª construção. (mão de obra) | 0.375 | 22.68 | 8.51 |
| mo113 | h | Operário não qualificado construção. (mão de obra) | 0.375 | 21.45 | 8.04 |
| mo018 | h | Oficial de 1ª serralheiro. (mão de obra) | 0.875 | 22.98 | 20.11 |
| mo059 | h | Ajudante de serralheiro. (mão de obra) | 0.875 | 22.20 | 19.43 |
| % | % | Custos directos complementares | 2 % | 1950.20 | 39.00 |
|  |  | Custos directos |  |  | 1989.20 |
