# Estore veneziano interior

- Propriedade do ficheiro: CYPE INGENIEROS, S.A.
- Formato: FIEBDC-3/2002
- Moeda: EUR
- Custos indirectos: 3.00 %
- IVA: 23.00 %

## L Vãos

### LS Protecções solares

#### LSN Estores venezianos

**LSN020** Ud Estore veneziano interior.
Estore veneziano interior de alumínio, de 600 mm de largura e de 1000 mm de altura, com lâminas orientáveis de 16 mm de cor verde, caixa superior de alumínio de 25x25 cm de secção cordões e guias, accionamento manual através de cordão para manobra de recolha e vareta para a orientação de lâminas, no lado direito; fixado na parede com ancoragens mecânicas. Inclusive ferragens e acessórios.
Inclui: Marcação. Ancoragem ao paramento dos elementos de fixação. Montagem do estore veneziano. Montagem dos acessórios do accionamento.
Critério de medição de projecto: Número de unidades previstas, segundo documentação gráfica de Projecto.
Critério de medição de obra: Medir-se-á o número de unidades realmente executadas segundo especificações de Projecto.

| Código | Un | Descrição | Rendimento | Preço | Importância |
|---|---|---|---|---|---|
| mt44vem050aaah | Ud | Estore veneziano interior de alumínio, de 600 mm de largura e de 1000 mm de altura, com lâminas orientáveis de 16 mm de cor verde, caixa superior de alumínio de 25x25 cm de secção cordões e guias, inclusive ancoragens mecânicas para fixação ao suporte. (material) | 1.000 | 119.31 | 119.31 |
| mt44vem060b | Ud | Kit para o accionamento de estore veneziano interior, com cordão para manobra de recolha e vareta para a orientação de lâminas, no lado direito. (material) | 1.000 | 9.70 | 9.70 |
| op00tal010 |  | Berbequim. | 1.000 | 0.00 | 0.00 |
| mo011 | h | Oficial de 1ª montador. (mão de obra) | 0.500 | 23.31 | 11.66 |
| mo080 | h | Ajudante de montador. (mão de obra) | 0.750 | 22.13 | 16.60 |
| % | % | Custos directos complementares | 2 % | 157.27 | 3.15 |
|  |  | Custos directos |  |  | 160.42 |
