# Vidro duplo temperado

- Propriedade do ficheiro: CYPE INGENIEROS, S.A.
- Formato: FIEBDC-3/2002
- Moeda: EUR
- Custos indirectos: 3.00 %
- IVA: 23.00 %

## L Vãos

### LV Vidros

#### LVC Duplos

**LVC019** m² Vidro duplo temperado.
Vidro duplo temperado, 4/10/4, conjunto constituído por vidro exterior Float incolor de 4 mm, câmara de gás desidratada com perfil separador de alumínio e dupla vedação perimetral, de 10 mm, preenchida com gás árgon e vidro interior temperado incolor de 4 mm de espessura; 18 mm de espessura total, fixado sobre caixilharia com cunhagem através de calços de apoio perimetrais e laterais, vedação a frio com silicone sintético incolor, compatível com o material suporte.
Inclui: Colocação, calçamento, montagem e ajuste da caixilharia. Vedação final de estanquidade. Sinalização das folhas.
Critério de medição de projecto: Superfície de caixilharia a envidraçar, segundo documentação gráfica de Projecto, incluindo em cada folha com vitral as dimensões do caixilho.
Critério de medição de obra: Será medida a superfície realmente executada segundo especificações de Projecto, somando, para cada uma das peças, a superfície resultante de arredondar por excesso cada uma das suas arestas a múltiplos de 30 mm.

| Código | Un | Descrição | Rendimento | Preço | Importância |
|---|---|---|---|---|---|
| mt21veg020aGaa | m² | Vidro duplo temperado, 4/10/4, conjunto constituído por vidro exterior Float incolor de 4 mm, câmara de gás desidratada com perfil separador de alumínio e dupla vedação perimetral, de 10 mm, preenchida com gás árgon e vidro interior temperado incolor de 4 mm de espessura; 18 mm de espessura total. (material) | 1.006 | 72.37 | 72.80 |
| mt21vva015a | Ud | Cartucho de 310 ml de silicone neutro, incolor, dureza Shore A aproximada de 23, segundo EN ISO 868 e recuperação elástica >=80%, segundo EN ISO 7389. (material) | 0.580 | 5.77 | 3.35 |
| mt21vva021 | Ud | Material auxiliar para a colocação de vidros. (material) | 1.000 | 1.26 | 1.26 |
| mo055 | h | Oficial de 1ª vidraceiro. (mão de obra) | 0.575 | 24.22 | 13.93 |
| mo110 | h | Ajudante de vidraceiro. (mão de obra) | 0.575 | 23.62 | 13.58 |
| % | % | Custos directos complementares | 2 % | 104.92 | 2.10 |
|  |  | Custos directos |  |  | 107.02 |
