# Vedação de junta de dilatação com massa elástica

- Propriedade do ficheiro: CYPE INGENIEROS, S.A.
- Formato: FIEBDC-3/2002
- Moeda: EUR
- Custos indirectos: 3.00 %
- IVA: 23.00 %

## N Isolamentos e impermeabilizações

### NI Impermeabilizações

#### NIJ Juntas

**NIJ020** m Vedação de junta de dilatação com massa elástica.
Vedação de junta de dilatação de 10 mm de largura, em paramento vertical exterior, com massa elástica autonivelante bicomponente à base de polisulfuretos, de cor cinzento, sobre cordão de polietileno expandido de células fechadas, de secção circular de 15 mm de diâmetro; acabamento através de alisamento do material com espátula.
Inclui: Limpeza do suporte. Protecção da superfície contígua à junta. Enchimento do fundo da junta. Aplicação da massa.
Critério de medição de projecto: Comprimento medido segundo documentação gráfica de Projecto.
Critério de medição de obra: Medir-se-á o comprimento realmente executado segundo especificações de Projecto.

| Código | Un | Descrição | Rendimento | Preço | Importância |
|---|---|---|---|---|---|
| mt15bas010c | m | Cordão de polietileno expandido de células fechadas, de secção circular de 15 mm de diâmetro, para o enchimento de fundo de junta. (material) | 1.000 | 0.08 | 0.08 |
| mt15bas230a | l | Massa elástica autonivelante bicomponente à base de polisulfuretos, de cor cinzento, com alta resistência aos produtos químicos e petrolíferos, resistência ao envelhecimento e aos raios UV e elevadas propriedades elásticas. (material) | 0.250 | 19.25 | 4.81 |
| mo112 | h | Operário especializado construção. (mão de obra) | 0.200 | 21.98 | 4.40 |
| % | % | Custos directos complementares | 2 % | 9.29 | 0.19 |
|  |  | Custos directos |  |  | 9.48 |
