# Impermeabilização líquida e isolamento termorreflector de coberturas, aplicação mecânica a quente. Sistema COOL-R XL+D "QUILOSA"

- Propriedade do ficheiro: CYPE INGENIEROS, S.A.
- Formato: FIEBDC-3/2002
- Moeda: EUR
- Custos indirectos: 3.00 %
- IVA: 23.00 %

## N Isolamentos e impermeabilizações

### NL Impermeabilizações líquidas

#### NLG Coberturas, varandas e lavandarias

**NLG320** m² Impermeabilização líquida e isolamento termorreflector de coberturas, aplicação mecânica a quente. Sistema COOL-R XL+D "QUILOSA".
Impermeabilização líquida e isolamento termorreflector de coberturas, classe W3, segundo ETAG 005, com um índice de reflectância solar (SRI) de 107, sobre superfície suporte de material betuminoso. Sistema COOL-R XL+D "QUILOSA" formado por duas camadas de revestimento impermeabilizante bicomponente à base de poliuretano, COOL-R Base Coat 720S "QUILOSA", 2 kg/m², aplicado através de sistema de projecção mecânica em quente, com prévia aplicação de primário à base de resina de poliuretano, COOL-R Primer C700 "QUILOSA", 0,2 kg/m², acababo com uma demão de revestimento impermeabilizante monocomponente à base de resinas de poliuretano alifático, COOL-R Top Coat 107 "QUILOSA", cor branca, 0,3 kg/m².
Inclui: Aplicação de primário. Aplicação mecânica a quente do impermeabilizante. Aplicação da demão de acabamento.
Critério de medição de projecto: Superfície medida em projecção horizontal, segundo documentação gráfica de Projecto, desde as faces interiores dos parapeitos ou muretes perimetrais que a limitam.
Critério de medição de obra: Medir-se-á, em projecção horizontal, a superfície realmente executada segundo especificações de Projecto, desde as faces interiores dos parapeitos ou muretes perimetrais que a limitam.

| Código | Un | Descrição | Rendimento | Preço | Importância |
|---|---|---|---|---|---|
| mt15quo004a | kg | Primário à base de resina de poliuretano, COOL-R Primer C700 "QUILOSA". (material) | 0.200 | 7.00 | 1.40 |
| mt15quo040a | kg | Revestimento impermeabilizante bicomponente à base de poliuretano, COOL-R Base Coat 720S "QUILOSA", para aplicar através de sistema de projecção mecânica a quente. (material) | 2.000 | 5.80 | 11.60 |
| mt15quo030a | kg | Revestimento impermeabilizante monocomponente à base de resinas de poliuretano alifático, COOL-R Top Coat 107 "QUILOSA", cor branca, para aplicar com trincha, rolo ou pistola. (material) | 0.300 | 12.00 | 3.60 |
| mq06pyp010 | h | Equipamento completo para projecção de produtos impermeabilizantes líquidos a quente. (equipamento) | 1.000 | 2.68 | 2.68 |
| op00tal020 |  | Berbequim com misturador. | 1.000 | 0.00 | 0.00 |
| mo032 | h | Oficial de 1ª aplicador de produtos impermeabilizantes. (mão de obra) | 0.150 | 22.68 | 3.40 |
| mo070 | h | Ajudante de aplicador de produtos impermeabilizantes. (mão de obra) | 0.150 | 22.13 | 3.32 |
| % | % | Custos directos complementares | 2 % | 26.00 | 0.52 |
|  |  | Custos directos |  |  | 26.52 |
