# Cobertura inclinada de ardósia

- Propriedade do ficheiro: CYPE INGENIEROS, S.A.
- Formato: FIEBDC-3/2002
- Moeda: EUR
- Custos indirectos: 3.00 %
- IVA: 23.00 %

## Q Coberturas

### QT Inclinadas

#### QTT Telhados

**QTT220** m² Cobertura inclinada de ardósia.
Cobertura inclinada com uma pendente média de 60%. FORMAÇÃO DE PENDENTES: painel cerâmico furado com encaixe macho-fêmea, para revestir, 50x20x3 cm, com com topos rectos, com uma camada de regularização de argamassa de cimento, confeccionada em obra, dosificação 1:6, de 3 cm de espessura e acabamento afagado e enchimento das juntas entre as peças dos tramos contíguos com a mesma argamassa, sobre muretes de tijolo cerâmico furado de 30x20x9 cm assente com argamassa de cimento, confeccionada em obra, dosificação 1:6, rematados superiormente com mestras de argamassa de cimento, confeccionada em obra, dosificação 1:6, tudo sobre laje de betão; IMPERMEABILIZAÇÃO: tipo monocamada colada, formada por membrana de betume modificado com elastómero SBS, LBM(SBS)-30-FP, com armadura de feltro de poliéster não tecido de 160 g/m², de superfície não protegida, totalmente aderida ao suporte com maçarico prévia aplicação de primário com emulsão asfáltica aniônica com cargas; REVESTIMENTO: ardósia para executar um telhado em peças rectangulares, 40x20 cm, de segunda qualidade, espessura 4 a 5 mm, colocadas formando três espessuras (cobertura com três camadas), e fixadas sobre ripas de madeira de pinho de 42x27 mm. Inclusive, resolução de pontos singulares e peças especiais da cobertura.
Critérios considerados na determinação do preço da unidade de obra: O preço não inclui a laje de betão.
Inclui: Limpeza da superfície superior da laje. Marcação de rincões, laroz, encontros e juntas. Formação de paredes perimetrais com peças cerâmicas. Formação de muretes. Aplicação de mestras no remate dos muretes para receber o painel. Colocação das cintas de papel sobre os muretes. Colocação das peças cerâmicas que formam o tabuleiro. Descarga, espalhamento e nivelamento com réguas da camada de argamassa de regularização. Limpeza e preparação do suporte. Aplicação de primário. Colocação da impermeabilização. Corte das ripas. Fixação das ripas. Fixação das peças de ardósia. Execução de remates.
Critério de medição de projecto: Superfície da vertente medida em verdadeira magnitude, segundo documentação gráfica de Projecto, sem ter em conta a sobreposição correspondente das peças de ardósia. Incluindo formação de cumeeiras, rincões, beirados e bordos livres. Não se inclui formação de laroz, beirados decorativos nem encontros de vertentes com paramentos verticais, chaminés, janelas ou condutas de ventilação.
Critério de medição de obra: Medir-se-á, em verdadeira magnitude, a superfície realmente executada segundo especificações de Projecto, sem ter em conta a sobreposição correspondente das peças de ardósia. Incluindo formação de cumeeiras, rincões, beirados e bordas livres. Não se inclui formação de laroz, beirados decorativos nem encontros de vertentes com paramentos verticais, chaminés, janelas ou condutas de ventilação.

| Código | Un | Descrição | Rendimento | Preço | Importância |
|---|---|---|---|---|---|
| mt04lpt010c | Ud | Tijolo cerâmico furado duplo, para revestir, 30x20x9 cm, para utilização em alvenaria protegida (peça P), densidade 746 kg/m³, segundo NP EN 771-1. (material) | 35.929 | 0.29 | 10.42 |
| mt08aaa010a | m³ | Água. (material) | 0.012 | 1.50 | 0.02 |
| mt01arg005a | t | Areia de pedreira, para argamassa preparada em obra. (material) | 0.073 | 18.00 | 1.31 |
| mt08cem011a | kg | Cimento Portland CEM II/B-L 32,5 R, cor cinzento, em sacos, segundo NP EN 197-1. (material) | 11.250 | 0.10 | 1.13 |
| mt04lcg020a | Ud | Painel cerâmico furado com encaixe macho-fêmea, para revestir, 50x20x3 cm, com com topos rectos. (material) | 10.900 | 0.82 | 8.94 |
| mt14iea020c | kg | Emulsão asfáltica aniônica com cargas. (material) | 0.300 | 3.30 | 0.99 |
| mt14lba010c | m² | Membrana de betume modificado com elastómero SBS, LBM(SBS)-30-FP, de 2,5 mm de espessura, massa nominal 3 kg/m², com armadura de feltro de poliéster não tecido de 160 g/m², de superfície não protegida. Segundo EN 13707. (material) | 1.100 | 5.54 | 6.09 |
| mt13blw010b | m | Ripa de 42x27 mm de secção, de madeira de pinheiro-bravo (Pinus pinaster), tratada em autoclave, com classe de risco 2, segundo NP EN 335, acabamento escovado, com humidade inferior a 20%. (material) | 6.810 | 0.54 | 3.68 |
| mt13eag023 | Ud | Prego de aço para fixação de elementos de madeira a suporte de betão ou argamassa. (material) | 10.620 | 0.07 | 0.74 |
| mt13piz100f | m² | Ardósia para executar um telhado em peças rectangulares, 40x20 cm, de segunda qualidade, espessura 4 a 5 mm, segundo NP EN 12326-1. (material) | 1.090 | 9.73 | 10.61 |
| mt13piz050 | kg | Elementos de sujeição de aço inoxidável (pregos, ganchos, etc.). (material) | 0.460 | 3.42 | 1.57 |
| mt13piz051 | Ud | Peça de ventilação de chapa galvanizada. (material) | 0.050 | 6.31 | 0.32 |
| mt13piz053b | m² | Lâmina de zinco natural de 0,65 mm de espessura, em bobina. (material) | 0.192 | 11.82 | 2.27 |
| mq06hor010 | h | Betoneira eléctrica com uma capacidade de amassadura de 160 l. (equipamento) | 0.037 | 3.45 | 0.13 |
| mo020 | h | Oficial de 1ª construção. (mão de obra) | 0.844 | 22.68 | 19.14 |
| mo077 | h | Ajudante de construção. (mão de obra) | 1.204 | 22.13 | 26.64 |
| mo029 | h | Oficial de 1ª aplicador de lâminas impermeabilizantes. (mão de obra) | 0.309 | 22.68 | 7.01 |
| mo067 | h | Ajudante de aplicador de lâminas impermeabilizantes. (mão de obra) | 0.309 | 22.13 | 6.84 |
| mo036 | h | Oficial de 1ª colocador de ardósia. (mão de obra) | 0.420 | 22.68 | 9.53 |
| mo074 | h | Ajudante de colocador de ardósia. (mão de obra) | 0.420 | 22.13 | 9.29 |
| % | % | Custos directos complementares | 10 % | 126.67 | 12.67 |
|  |  | Custos directos |  |  | 139.34 |
