# Revestimento de degrau de pedra natural

- Propriedade do ficheiro: CYPE INGENIEROS, S.A.
- Formato: FIEBDC-3/2002
- Moeda: EUR
- Custos indirectos: 3.00 %
- IVA: 23.00 %

## R Revestimentos

### RE Escadas

#### REP De pedra natural

**REP030** Ud Revestimento de degrau de pedra natural.
Revestimento de degrau com forma recta, em escada de 100 cm de largura, através da montagem dos seguintes elementos: cobertor de mármore Rosa Aurora, acabamento polido e espelho de mármore Rosa Aurora, acabamento polido de 3 e 2 cm de espessura respectivamente, face e bordos polidos; com rodapé de escada de mármore Rosa Aurora de duas peças de 37x7x2 cm, face e bordos polidos, tudo assente com argamassa de cimento M-5, sobre degraus previamente executados (não incluído neste preço). Inclusive enchimento de juntas com argamassa de juntas cimentosa, CG1, para junta aberta (entre 3 e 15 mm), com a mesma tonalidade das peças.
Inclui: Marcação do traçado de espelhos, cobertores e rodapés de escada. Corte das peças e formação de encaixes em esquinas e cantos. Humidificação dos degraus. Colocação com argamassa do revestimento do espelho e do cobertor do primeiro degrau. Colocação de cordéis. Colocação de espelhos e cobertores. Colocação do rodapé de escada. Enchimento de juntas. Limpeza do tramo.
Critério de medição de projecto: Número de unidades previstas, segundo documentação gráfica de Projecto.
Critério de medição de obra: Medir-se-á o número de unidades realmente executadas segundo especificações de Projecto.

| Código | Un | Descrição | Rendimento | Preço | Importância |
|---|---|---|---|---|---|
| mt18pmi120a | Ud | Cobertor para degrau recto de mármore nacional, Rosa Aurora, comprimento até 100 cm e 3 cm de espessura, face e bordos polidos. (material) | 1.000 | 21.64 | 21.64 |
| mt18pmi121a | Ud | Espelho para degrau de mármore nacional, Rosa Aurora, até 100 cm de comprimento por 16 cm de largura e 2 cm de espessura, polido. (material) | 1.000 | 16.77 | 16.77 |
| mt18zmi020a | Ud | Rodapé de escada de mármore nacional, Rosa Aurora, de duas peças, 37x7x2 cm, face e bordos polidos. (material) | 1.000 | 4.93 | 4.93 |
| mt09mor010c | m³ | Argamassa de cimento CEM II/B-L 32,5 N tipo M-5, confeccionada em obra com 230 kg/m³ de cimento e uma proporção em volume 1/6. (material) | 0.020 | 115.30 | 2.31 |
| mt09mcr060a | kg | Argamassa de juntas cimentosa, CG1, para junta aberta entre 3 e 15 mm, segundo EN 13888. (material) | 0.150 | 0.70 | 0.11 |
| op00sie030 |  | Serra de disco de diamante, para mesa de trabalho, de corte húmido. | 1.000 | 0.00 | 0.00 |
| mo023 | h | Oficial de 1ª ladrilhador. (mão de obra) | 0.610 | 22.68 | 13.83 |
| mo061 | h | Ajudante de ladrilhador. (mão de obra) | 0.610 | 22.13 | 13.50 |
| mo113 | h | Operário não qualificado construção. (mão de obra) | 0.610 | 21.45 | 13.08 |
| % | % | Custos directos complementares | 2 % | 86.17 | 1.72 |
|  |  | Custos directos |  |  | 87.89 |
