# Revestimento interior directo de placas laminadas compactas de alta pressão (HPL). Sistema "FUNDERMAX"

- Propriedade do ficheiro: CYPE INGENIEROS, S.A.
- Formato: FIEBDC-3/2002
- Moeda: EUR
- Custos indirectos: 3.00 %
- IVA: 23.00 %

## R Revestimentos

### RR Paredes (placas e painéis)

#### RRR De placas laminadas compactas de alta pressão (HPL)

**RRR020** m² Revestimento interior directo de placas laminadas compactas de alta pressão (HPL). Sistema "FUNDERMAX".
Revestimento interior directo, realizado com placas laminadas compactas de alta pressão (HPL), Max Compact FH F-Quality "FUNDERMAX", de 4100x1854 mm e 6 mm de espessura, acabamento Colour, 0021 Mona Lisa, textura standard: FH, com junta aberta com o sistema Colado Elástico de fixação oculta com cola sobre mestras de chapa de aço galvanizado de 27 mm de largura separadas 600 mm entre si e ancoradas ao paramento com parafusos de aço. Inclusive kit de complementos para a instalação das placas.
Critérios considerados na determinação do preço da unidade de obra: O preço inclui a resolução de encontros e pontos singulares, mas não inclui o isolamento a colocar entre os painéis e o paramento.
Inclui: Marcação. Nivelamento e limpeza da base. Fixação das mestras de perfil galvanizado ao muro. Colocação dos perfis auxiliares sobre as mestras e o adesivo estrutural sobre as placas. Corte das placas. Montagem das placas sobre os perfis auxiliares, após marcação prévia dos vãos de passagem, mecanismos e passagem das instalações.
Critério de medição de projecto: Superfície medida segundo documentação gráfica de Projecto, sem duplicar esquinas nem encontros, descontando as aberturas de superfície maior de 1 m².
Critério de medição de obra: Medir-se-á a superfície realmente executada segundo especificações de Projecto, sem duplicar esquinas nem encontros, descontando as aberturas de superfície maior de 1 m².

| Código | Un | Descrição | Rendimento | Preço | Importância |
|---|---|---|---|---|---|
| mt12psg050c | m | Mestra 60/27 de chapa de aço galvanizado, de largura 60 mm, segundo EN 14195. (material) | 2.330 | 0.84 | 1.96 |
| mt12fmx110aak1 | m² | Placa laminada compacta de alta pressão (HPL) Max Compact FH F-Quality "FUNDERMAX", de 4100x1854 mm e 6 mm de espessura, acabamento Colour, 0021 Mona Lisa, textura standard: FH, Euroclasse B-s2, d0 de reacção ao fogo, segundo NP EN 13501-1, à base de resinas termoendurecíveis acrílicas de poliuretano, reforçada de forma homogénea com fibras de madeira certificada FSC ou PEFC, com superfície decorativa não melamínica, tipo EDF segundo EN 438-2, para colocar mediante o sistema Colado Elástico de fixação oculta com adesivo. (material) | 1.050 | 31.01 | 32.56 |
| mt12fmx121b | Ud | Kit de complementos para a instalação do sistema de parede interior Colado elástico "FUNDERMAX". (material) | 1.000 | 15.92 | 15.92 |
| op00fre010 |  | Fresadora. | 1.000 | 0.00 | 0.00 |
| op00ato010 |  | Aparafusadora. | 1.000 | 0.00 | 0.00 |
| op00tal010 |  | Berbequim. | 1.000 | 0.00 | 0.00 |
| op00tro010 |  | Cortadora de disco para bancada. | 1.000 | 0.00 | 0.00 |
| mo053 | h | Oficial de 1ª montador de pré-fabricados interiores. (mão de obra) | 0.100 | 23.31 | 2.33 |
| mo100 | h | Ajudante de montador de pré-fabricados interiores. (mão de obra) | 0.100 | 22.13 | 2.21 |
| % | % | Custos directos complementares | 2 % | 54.98 | 1.10 |
|  |  | Custos directos |  |  | 56.08 |
