# Revestimento interior directo de placas de gesso laminado com isolamento incorporado. Sistema "PLADUR"

- Propriedade do ficheiro: CYPE INGENIEROS, S.A.
- Formato: FIEBDC-3/2002
- Moeda: EUR
- Custos indirectos: 3.00 %
- IVA: 23.00 %

## R Revestimentos

### RR Paredes (placas e painéis)

#### RRY De placas de gesso laminado

**RRY102** m² Revestimento interior directo de placas de gesso laminado com isolamento incorporado. Sistema "PLADUR".
Revestimento interior directo, sistema Enairgy Standard 0,6 "PLADUR", de 35 mm de espessura total, com nível de qualidade do acabamento Q2, formado por painel transformado Enairgy Standard Isopop (EPS), tipo standard de 10+20 mm de espessura, assente directamente sobre o paramento vertical com argamassa cola Enairgy MA. Inclusive massa de secagem em pó JN "PLADUR", fita microperfurada de papel "PLADUR".
Critérios considerados na determinação do preço da unidade de obra: O preço inclui a resolução de encontros e pontos singulares.
Inclui: Marcação na laje inferior e na superior da linha de paramento acabado. Colocação sucessiva no paramento dos pontos de massa de colagem correspondentes a cada uma das placas. Corte das placas. Colocação sucessiva e independente de cada uma das placas através de nivelamento. Implantação das caixas de mecanismos eléctricos e de passagem de instalações, e perfuração posterior das placas. Tratamento de juntas.
Critério de medição de projecto: Superfície medida segundo documentação gráfica de Projecto, sem duplicar esquinas nem encontros, descontando as aberturas de superfície maior de 8 m² e a metade das aberturas para as de superfície entre 5 e 8 m².
Critério de medição de obra: Medir-se-á a superfície realmente executada segundo especificações de Projecto, sem duplicar esquinas nem encontros, descontando as aberturas de superfície maior de 8 m² e a metade das aberturas para as de superfície entre 5 e 8 m².

| Código | Un | Descrição | Rendimento | Preço | Importância |
|---|---|---|---|---|---|
| mt12pep012d | kg | Argamassa cola Enairgy MA "PLADUR", para a fixação de placas de gesso laminado com isolamento incorporado, cor cinzento, Euroclasse A2-s1, d0 de reacção ao fogo, segundo NP EN 13501-1, intervalo de temperatura de trabalho de 5 a 35°C, para aplicação manual, segundo EN 14496. (material) | 5.250 | 0.04 | 0.21 |
| mt12psp011yaaa | m² | Painel transformado, Enairgy Standard Isopop (EPS), Isopop 35, 10N 10+20 "PLADUR" formado por uma placa de gesso laminado A / EN 13950 - 1200 / 2600 / 10+20 / com os bordos longitudinais afinados que tem colada uma lâmina de poliestireno expandido de 15 kg/m³ de densidade. (material) | 1.050 | 12.32 | 12.94 |
| mt12pep010Ja | kg | Massa de secagem em pó JN "PLADUR", 3A, cor branca, Euroclasse A2-s1, d0 de reacção ao fogo, segundo NP EN 13501-1, intervalo de temperatura de trabalho de 5 a 35°C, para aplicação manual com fita de juntas, segundo EN 13963. (material) | 0.360 | 1.24 | 0.45 |
| mt12pep010Jb | kg | Massa de secagem em pó JN "PLADUR", 3A, cor branca, Euroclasse A2-s1, d0 de reacção ao fogo, segundo NP EN 13501-1, intervalo de temperatura de trabalho de 5 a 35°C, para aplicação mecânica com fita de juntas, segundo EN 13963. (material) | 0.072 | 1.24 | 0.09 |
| mt12pip010ma | m | Fita microperfurada de papel "PLADUR", de 51 mm de largura e 0,215 mm de espessura, segundo EN 13963. (material) | 1.300 | 0.06 | 0.08 |
| op00fre010 |  | Fresadora. | 1.000 | 0.00 | 0.00 |
| op00sie010 |  | Serra tico-tico. | 1.000 | 0.00 | 0.00 |
| mo053 | h | Oficial de 1ª montador de pré-fabricados interiores. (mão de obra) | 0.286 | 23.31 | 6.67 |
| mo100 | h | Ajudante de montador de pré-fabricados interiores. (mão de obra) | 0.286 | 22.13 | 6.33 |
| % | % | Custos directos complementares | 2 % | 26.77 | 0.54 |
|  |  | Custos directos |  |  | 27.31 |
