# Pavimento interior de peças de marmorite. Colocação em camada grossa

- Propriedade do ficheiro: CYPE INGENIEROS, S.A.
- Formato: FIEBDC-3/2002
- Moeda: EUR
- Custos indirectos: 3.00 %
- IVA: 23.00 %

## R Revestimentos

### RS Pavimentos

#### RSC De marmorite

**RSC010** m² Pavimento interior de peças de marmorite. Colocação em camada grossa.
Pavimento interior de peças de marmorite microgrão (menor ou igual a 6 mm), utilização normal segundo EN 13748-1, de 40x40 cm, cor bege e em posse de certificados de ensaios, com um polimento inicial em fábrica, para polir e abrilhantar em obra. COLOCAÇÃO: em camada grossa, com maceta sobre leito de argamassa de cimento, confeccionada em obra, dosificação 1:6, de 3 cm de espessura. ENCHIMENTO DE JUNTAS: com argamassa de cimento branco colorida em juntas de 1 a 1,5 mm de espessura.
Inclui: Implantação e marcação de níveis. Humidificação das peças. Preparação das juntas. Formação de juntas de movimento. Espalhamento da camada de argamassa de fixação. Colocação das peças. Enchimento de juntas de separação entre peças.
Critério de medição de projecto: Superfície medida segundo documentação gráfica de Projecto. Não foi incrementada a medição por perdas, uma vez que na composição se considerou 5% a mais.
Critério de medição de obra: Medir-se-á a superfície realmente executada segundo especificações de Projecto.

| Código | Un | Descrição | Rendimento | Preço | Importância |
|---|---|---|---|---|---|
| mt08aaa010a | m³ | Água. (material) | 0.006 | 1.50 | 0.01 |
| mt01arg005a | t | Areia de pedreira, para argamassa preparada em obra. (material) | 0.052 | 18.00 | 0.94 |
| mt08cem011a | kg | Cimento Portland CEM II/B-L 32,5 R, cor cinzento, em sacos, segundo NP EN 197-1. (material) | 8.000 | 0.10 | 0.80 |
| mt18btl010bc | m² | Peças de marmorite para interior, utilização normal, microgrão (menor ou igual a 6 mm), formato nominal 40x40 cm, cor bege, com um primeiro polimento em fábrica, para polimento e abrilhantamento final em obra, segundo EN 13748-1. (material) | 1.050 | 10.63 | 11.16 |
| mt18btl100a | kg | Leitada colorida com a mesma tonalidade dos ladrilhos, para pavimento de marmorite. (material) | 1.600 | 1.15 | 1.84 |
| mq06hor010 | h | Betoneira eléctrica com uma capacidade de amassadura de 160 l. (equipamento) | 0.032 | 3.45 | 0.11 |
| op00sie030 |  | Serra de disco de diamante, para mesa de trabalho, de corte húmido. | 1.000 | 0.00 | 0.00 |
| mo023 | h | Oficial de 1ª ladrilhador. (mão de obra) | 0.190 | 22.68 | 4.31 |
| mo061 | h | Ajudante de ladrilhador. (mão de obra) | 0.446 | 22.13 | 9.87 |
| % | % | Custos directos complementares | 2 % | 29.04 | 0.58 |
|  |  | Custos directos |  |  | 29.62 |
