# Revestimento de pavimento industrial, com argamassa autonivelante "WEBER"

- Propriedade do ficheiro: CYPE INGENIEROS, S.A.
- Formato: FIEBDC-3/2002
- Moeda: EUR
- Custos indirectos: 3.00 %
- IVA: 23.00 %

## R Revestimentos

### RS Pavimentos

#### RSI Sistemas de pavimentos industriais e decorativos

**RSI220** m² Revestimento de pavimento industrial, com argamassa autonivelante "WEBER".
Revestimento de pavimento industrial, realizado sobre base de betão endurecido, apto para estacionamentos, em exteriores, através da aplicação sucessiva de: primário regulador da absorção, Weberprim TP05 "WEBER"; e camada base de 10 mm de espessura com argamassa autonivelante polimérica Weberfloor 4630 Industry Lit "WEBER", CT - C25 - F7 segundo EN 13813, cor cinzento, aplicada manualmente.
Critérios considerados na determinação do preço da unidade de obra: O preço não inclui a superfície suporte nem a execução e a vedação das juntas.
Inclui: Limpeza da superfície suporte. Implantação das juntas e panos de trabalho. Aplicação de primário. Aplicação da camada base. Limpeza final do pavimento.
Critério de medição de projecto: Superfície medida em projecção horizontal, segundo documentação gráfica de Projecto.
Critério de medição de obra: Medir-se-á, em projecção horizontal, a superfície realmente executada segundo especificações de Projecto.

| Código | Un | Descrição | Rendimento | Preço | Importância |
|---|---|---|---|---|---|
| mt09moc005c | kg | Primário regulador da absorção, Weberprim TP05 "WEBER", para a fixação de suportes desagregáveis e melhorar a aderência dos suportes absorventes. (material) | 0.200 | 8.22 | 1.64 |
| mt47adw050a | kg | Argamassa autonivelante polimérica Weberfloor 4630 Industry Lit "WEBER", CT - C25 - F7 segundo EN 13813, cor cinzento, composta por ligantes hidráulicos, resinas poliméricas, inertes de corindo, inertes siliciosos e aditivos orgânicos e inorgânicos, para aplicar com palustra. (material) | 19.000 | 3.05 | 57.95 |
| mo031 | h | Oficial de 1ª aplicador de argamassa autonivelante. (mão de obra) | 0.230 | 22.68 | 5.22 |
| mo069 | h | Ajudante de aplicador de argamassa autonivelante. (mão de obra) | 0.230 | 22.13 | 5.09 |
| % | % | Custos directos complementares | 2 % | 69.90 | 1.40 |
|  |  | Custos directos |  |  | 71.30 |
