# Tecto falso amovível de placas de escaiola. Sistema "KNAUF"

- Propriedade do ficheiro: CYPE INGENIEROS, S.A.
- Formato: FIEBDC-3/2002
- Moeda: EUR
- Custos indirectos: 3.00 %
- IVA: 23.00 %

## R Revestimentos

### RT Tectos falsos em interiores

#### RTB Amovíveis, de placas de escaiola

**RTB026** m² Tecto falso amovível de placas de escaiola. Sistema "KNAUF".
Tecto falso amovível suspenso, situado a uma altura menor de 4 m. Sistema D142b.es "KNAUF", constituído por: ESTRUTURA: perfis semi-ocultos, de aço galvanizado, cor branca, com sola de 15 mm de largura, compreendendo perfis primários EASY T - 15/38/3700 mm "KNAUF", perfis secundários EASY TG - 15/34/600 mm "KNAUF" e perfis secundários EASY TG - 15/34/1200 mm "KNAUF", suspensos da laje ou elemento de suporte com peças de suspensão rápida Twist "KNAUF", e varões; PLACAS: placas de escaiola com os bordos rebaixados, acabamento rugoso, modelo Raffaello E "KNAUF", de 600x600 mm e 21 mm de espessura. Inclusive perfis angulares EASY L HP Anticorrosión - 20/20/3050 mm "KNAUF", fixações para a ancoragem dos perfis e acessórios de montagem.
Inclui: Marcação dos eixos da malha modular. Nivelamento e fixação dos perfis perimetrais. Implantação dos perfis primários da trama. Sinalização dos pontos de ancoragem à laje ou elemento de suporte. Nivelamento e suspensão dos perfis primários e secundários da trama. Corte das placas. Colocação das placas. Resolução de encontros e pontos singulares.
Critério de medição de projecto: Superfície medida entre paramentos, segundo documentação gráfica de Projecto, sem descontar aberturas para instalações.
Critério de medição de obra: Medir-se-á a superfície realmente executada segundo especificações de Projecto, sem descontar aberturas para instalações.

| Código | Un | Descrição | Rendimento | Preço | Importância |
|---|---|---|---|---|---|
| mt12pfk050v | m | Perfil angular EASY L HP Anticorrosión - 20/20/3050 mm "KNAUF", cor branca, de aço galvanizado, segundo EN 13964. (material) | 0.400 | 4.87 | 1.95 |
| mt12pek030 | Ud | Varão de suspensão "KNAUF" de 100 cm. (material) | 1.000 | 0.39 | 0.39 |
| mt12pek060d | Ud | Peça de suspensão rápida Twist "KNAUF", para tectos falsos suspensos. (material) | 1.000 | 0.99 | 0.99 |
| mt12pfk060ra | m | Perfil primário EASY T - 15/38/3700 mm "KNAUF", cor branca, de aço galvanizado, segundo EN 13964. (material) | 0.840 | 1.95 | 1.64 |
| mt12pfk060sa | m | Perfil secundário EASY TG - 15/34/600 mm "KNAUF", cor branca, de aço galvanizado, segundo EN 13964. (material) | 1.670 | 1.95 | 3.26 |
| mt12pfk060ta | m | Perfil secundário EASY TG - 15/34/1200 mm "KNAUF", cor branca, de aço galvanizado, segundo EN 13964. (material) | 0.840 | 1.95 | 1.64 |
| mt12ppk100Db | m² | Placa de escaiola com os bordos rebaixados, acabamento rugoso, modelo Raffaello E "KNAUF", de 600x600 mm e 21 mm de espessura, para colocar sobre perfis semi-ocultos com sola de 15 mm de largura, em tectos falsos amovíveis, segundo EN 14246. (material) | 1.020 | 8.19 | 8.35 |
| mo035 | h | Oficial de 1ª escaiolador. (mão de obra) | 0.260 | 22.68 | 5.90 |
| mo073 | h | Ajudante de escaiolador. (mão de obra) | 0.260 | 22.13 | 5.75 |
| % | % | Custos directos complementares | 2 % | 29.87 | 0.60 |
|  |  | Custos directos |  |  | 30.47 |
