# Tecto falso amovível de placas de escaiola. Sistema "PLACO"

- Propriedade do ficheiro: CYPE INGENIEROS, S.A.
- Formato: FIEBDC-3/2002
- Moeda: EUR
- Custos indirectos: 3.00 %
- IVA: 23.00 %

## R Revestimentos

### RT Tectos falsos em interiores

#### RTB Amovíveis, de placas de escaiola

**RTB028** m² Tecto falso amovível de placas de escaiola. Sistema "PLACO".
Tecto falso amovível suspenso, Decogips "PLACO", situado a uma altura menor de 4 m. Sistema Placo Prima "PLACO", constituído por: ESTRUTURA: perfis à vista, de aço galvanizado, cor branca, com sola de 15 mm de largura, compreendendo perfis primários de aço galvanizado, Quick-lock "PLACO", de 3000 mm de comprimento e 15x38 mm de secção, perfis secundários de aço galvanizado, Quick-lock "PLACO", de 1200 mm de comprimento e 15x38 mm de secção e perfis secundários de aço galvanizado, Quick-lock "PLACO", de 600 mm de comprimento e 15x38 mm de secção, suspensos da laje ou elemento de suporte com varões e suspensões; PLACAS: placas de escaiola, de superfície lisa, gama Decor modelo Apolo "PLACO", de 600x600 mm e 15 mm de espessura. Inclusive perfis angulares Quick-lock "PLACO", fixações para a ancoragem dos perfis e acessórios de montagem.
Inclui: Marcação dos eixos da malha modular. Nivelamento e fixação dos perfis perimetrais. Implantação dos perfis primários da trama. Sinalização dos pontos de ancoragem à laje ou elemento de suporte. Nivelamento e suspensão dos perfis primários e secundários da trama. Corte das placas. Colocação das placas. Resolução de encontros e pontos singulares.
Critério de medição de projecto: Superfície medida entre paramentos, segundo documentação gráfica de Projecto, sem descontar aberturas para instalações.
Critério de medição de obra: Medir-se-á a superfície realmente executada segundo especificações de Projecto, sem descontar aberturas para instalações.

| Código | Un | Descrição | Rendimento | Preço | Importância |
|---|---|---|---|---|---|
| mt12plp100a | m | Perfil angular de aço galvanizado, Quick-lock "PLACO", cor branca, fabricado através de laminação a frio, de 3000 mm de comprimento, 22x22 mm de secção e 0,5 mm de espessura, para a realização de tectos falsos amovíveis, segundo EN 13964. (material) | 0.500 | 1.46 | 0.73 |
| mt12ple100 | Ud | Varão liso regulável com gancho "PLACO", de 4 mm de diâmetro e 1000 mm de comprimento. (material) | 0.830 | 1.82 | 1.51 |
| mt12psg220 | Ud | Fixação composta por bucha e parafuso 5x27. (material) | 0.830 | 0.06 | 0.05 |
| mt12ple090 | Ud | Peça de suspensão rápida Quick-lock "PLACO". (material) | 0.830 | 1.27 | 1.05 |
| mt12plp090f | m | Perfil primário de aço galvanizado Quick-lock "PLACO", cor branca, fabricado através de laminação a frio, de 3000 mm de comprimento e 15x38 mm de secção, para a realização de tectos falsos amovíveis, segundo EN 13964. (material) | 0.830 | 2.89 | 2.40 |
| mt12plp090i | m | Perfil secundário de aço galvanizado Quick-lock "PLACO", cor branca, fabricado através de laminação a frio, de 1200 mm de comprimento e 15x38 mm de secção, para a realização de tectos falsos amovíveis, segundo EN 13964. (material) | 1.660 | 2.89 | 4.80 |
| mt12plp090l | m | Perfil secundário de aço galvanizado Quick-lock "PLACO", cor branca, fabricado através de laminação a frio, de 600 mm de comprimento e 15x38 mm de secção, para a realização de tectos falsos amovíveis, segundo EN 13964. (material) | 0.830 | 2.89 | 2.40 |
| mt12plk040aja | m² | Placa de escaiola, de superfície lisa, gama Decor modelo Apolo "PLACO", de 600x600 mm e 15 mm de espessura, para colocar sobre perfis à vista com sola de 15 mm de largura, em tectos falsos amovíveis Decogips, segundo EN 14246. (material) | 1.020 | 7.79 | 7.95 |
| op00fre010 |  | Fresadora. | 1.000 | 0.00 | 0.00 |
| op00ato010 |  | Aparafusadora. | 1.000 | 0.00 | 0.00 |
| mo035 | h | Oficial de 1ª escaiolador. (mão de obra) | 0.230 | 22.68 | 5.22 |
| mo073 | h | Ajudante de escaiolador. (mão de obra) | 0.230 | 22.13 | 5.09 |
| % | % | Custos directos complementares | 2 % | 31.20 | 0.62 |
|  |  | Custos directos |  |  | 31.82 |
