# Sistema de elevação com electrobomba submergível, "EBARA"

- Propriedade do ficheiro: CYPE INGENIEROS, S.A.
- Formato: FIEBDC-3/2002
- Moeda: EUR
- Custos indirectos: 3.00 %
- IVA: 23.00 %

## U Infra-estruturas no logradouro

### UA Drenagens complementares

#### UAB Bombas de extracção

**UAB011** Ud Sistema de elevação com electrobomba submergível, "EBARA".
Electrobomba submergível, com impulsor vórtex, para bombagem de águas fecais, construída em ferro fundido, modelo VERSATYLE SG 1000 "EBARA", com uma potência de 0,95 kW e saída de impulsão roscada de 1 1/4", para uma altura máxima de imersão de 5 m, temperatura máxima do líquido conduzido 35°C segundo EN 60335-2-41, tamanho máximo de passagem de sólidos 38 mm, com corpo de impulsão de ferro fundido GG-25, impulsor de aço inoxidável AISI 304, motor assíncrono de 2 polos, isolamento classe F, para alimentação monofásica a 230 V e 50 Hz de frequência, condensador e protecção termo-amperimétrica de rearme automático incorporados, protecção IP68, com regulador de nível incorporado e cabo eléctrico de ligação de 5 metros com tomada tipo shuko; conectada a conduta de impulsão de águas residuais realizada com tubo de PVC. Inclusive acessórios, uniões e peças especiais para a instalação da electrobomba.
Inclui: Marcação. Colocação da bomba. Colocação e fixação de tubagens e acessórios.
Critério de medição de projecto: Número de unidades previstas, segundo documentação gráfica de Projecto.
Critério de medição de obra: Medir-se-á o número de unidades realmente executadas segundo especificações de Projecto.

| Código | Un | Descrição | Rendimento | Preço | Importância |
|---|---|---|---|---|---|
| mt36bse095b | Ud | Electrobomba submergível, com impulsor vórtex, para bombagem de águas fecais, construída em ferro fundido, modelo VERSATYLE SG 1000 "EBARA", com uma potência de 0,95 kW e saída de impulsão roscada de 1 1/4", para uma altura máxima de imersão de 5 m, temperatura máxima do líquido conduzido 35°C segundo EN 60335-2-41, tamanho máximo de passagem de sólidos 38 mm, com corpo de impulsão de ferro fundido GG-25, impulsor de aço inoxidável AISI 304, motor assíncrono de 2 polos, isolamento classe F, para alimentação monofásica a 230 V e 50 Hz de frequência, condensador e protecção termo-amperimétrica de rearme automático incorporados, protecção IP68, com regulador de nível incorporado e cabo eléctrico de ligação de 5 metros com tomada tipo shuko. (material) | 1.000 | 516.00 | 516.00 |
| mt36bom050r | m | Conduta de impulsão de águas residuais realizada com tubo de PVC para pressão de 10 atm, de 40 mm de diâmetro, com extremo abocardado, segundo NP EN 1452. (material) | 2.000 | 2.32 | 4.64 |
| mt36bom051r | Ud | Repercussão, por m de tubagem, de acessórios, uniões e peças especiais para tubo de PVC para pressão de 10 atm, de 40 mm de diâmetro. (material) | 2.000 | 0.70 | 1.40 |
| mt37vre010f | Ud | Válvula de retenção, com rosca GAS de 1 1/2", "EBARA". (material) | 1.000 | 108.00 | 108.00 |
| mt37svc010l | Ud | Válvula adufa de latão fundido, para enroscar, de 1 1/2". (material) | 1.000 | 19.35 | 19.35 |
| mt36bom020 | Ud | Acessórios para instalação de bomba submergível portátil, para bombagem de águas, instalada em caixa enterrada e ligação à rede de saneamento. (material) | 1.000 | 22.45 | 22.45 |
| mt36bom060b | Ud | Ligação à rede eléctrica de bomba submergível portátil, para bombagem de águas, instalada em caixa enterrada. (material) | 1.000 | 5.00 | 5.00 |
| mt37bce909a | Ud | Colocação em funcionamento de sistema de elevação de águas residuais com electrobomba submergível, "EBARA". (material) | 1.000 | 92.00 | 92.00 |
| mo008 | h | Oficial de 1ª canalizador. (mão de obra) | 0.800 | 23.31 | 18.65 |
| mo107 | h | Ajudante de canalizador. (mão de obra) | 0.800 | 22.09 | 17.67 |
| mo003 | h | Oficial de 1ª electricista. (mão de obra) | 0.780 | 23.31 | 18.18 |
| % | % | Custos directos complementares | 2 % | 823.34 | 16.47 |
|  |  | Custos directos |  |  | 839.81 |
