# Canalização enterrada de água para instalação centralizada de arrefecimento

- Propriedade do ficheiro: CYPE INGENIEROS, S.A.
- Formato: FIEBDC-3/2002
- Moeda: EUR
- Custos indirectos: 3.00 %
- IVA: 23.00 %

## U Infra-estruturas no logradouro

### UB Canalização de instalações

#### UBC Sistemas de canalização para instalações

**UBC030** m Canalização enterrada de água para instalação centralizada de arrefecimento.
Canalização enterrada de água para instalação centralizada de arrefecimento de habitações unifamiliares formada por tubagem para refrigeração e água fria, modelo Ecoflex Supra "UPONOR IBERIA", de 200 mm de diâmetro, composta por tubo de polietileno de alta densidade (PEAD/HDPE) de 110 mm de diâmetro e 10 mm de espessura, pressão máxima de trabalho 16 bar, temperatura máxima de trabalho 95°C, pré-isolado termicamente com espuma de polietileno reticulado (PE-X) e protegido mecanicamente com tubo corrugado de polietileno de alta densidade (PEAD/HDPE), colocada sobre camada ou leito de areia de 10 cm de espessura, devidamente compactada e nivelada com apiloador (saltitão) de condução manual, enchimento lateral compactando até metade do diâmetro do tubo e posterior enchimento com a mesma areia até 15 cm por cima da geratriz superior da tubagem. Inclusive acessórios de união e kits de isolamento.
Critérios considerados na determinação do preço da unidade de obra: O preço não inclui a escavação nem o enchimento principal.
Inclui: Marcação do traçado das tubagens. Disposição de tubos e peças especiais. Descarga da areia no fundo da vala. Colocação da tubagem no fundo da vala. Montagem da instalação. Formação de uniões entre peças. Verificação. Execução do enchimento envolvente. Realização de ensaios.
Critério de medição de projecto: Comprimento medido em projecção horizontal, pelo interior de caixas ou outros elementos de união, segundo documentação gráfica de Projecto.
Critério de medição de obra: Medir-se-á, em projecção horizontal, o comprimento realmente executado segundo especificações de Projecto, entre faces interiores de caixas e outros elementos de união.

| Código | Un | Descrição | Rendimento | Preço | Importância |
|---|---|---|---|---|---|
| mt37scu070pd | m | Tubagem para refrigeração e água fria, modelo Ecoflex Supra "UPONOR IBERIA", de 200 mm de diâmetro, composta por tubo de polietileno de alta densidade (PEAD/HDPE) de 110 mm de diâmetro e 10 mm de espessura, pressão máxima de trabalho 16 bar, temperatura máxima de trabalho 95°C, pré-isolado termicamente com espuma de polietileno reticulado (PE-X) e protegido mecanicamente com tubo corrugado de polietileno de alta densidade (PEAD/HDPE). (material) | 1.000 | 127.05 | 127.05 |
| mt37scu140p | Ud | Acessórios de união e kits de isolamento para tubagem modelo Ecoflex Supra "UPONOR IBERIA", de 110 mm de diâmetro. (material) | 0.100 | 127.05 | 12.71 |
| mt01ara010a | m³ | Areia com granulometria de 0 a 5 mm de diâmetro, limpa. (material) | 0.193 | 14.30 | 2.76 |
| mq01ret020b | h | Retroescavadora sobre pneus, de 70 kW. (equipamento) | 0.048 | 40.90 | 1.96 |
| mq02rop020 | h | Apiloador (Saltitão) de condução manual, de 80 kg, com placa de 30x30 cm. (equipamento) | 0.145 | 3.92 | 0.57 |
| mo004 | h | Oficial de 1ª instalador de aquecimento. (mão de obra) | 0.060 | 23.31 | 1.40 |
| mo103 | h | Ajudante de instalador de aquecimento. (mão de obra) | 0.060 | 22.09 | 1.33 |
| mo041 | h | Oficial de 1ª construção de obra civil. (mão de obra) | 0.058 | 22.68 | 1.32 |
| mo087 | h | Ajudante de construção de obra civil. (mão de obra) | 0.058 | 22.13 | 1.28 |
| % | % | Custos directos complementares | 2 % | 150.38 | 3.01 |
|  |  | Custos directos |  |  | 153.39 |
