# Cobrimento decorativo do terreno, com inerte

- Propriedade do ficheiro: CYPE INGENIEROS, S.A.
- Formato: FIEBDC-3/2002
- Moeda: EUR
- Custos indirectos: 3.00 %
- IVA: 23.00 %

## U Infra-estruturas no logradouro

### UJ Jardins

#### UJD Decoração e tratamento de superfícies

**UJD020** m² Cobrimento decorativo do terreno, com inerte.
Cobrimento decorativo do terreno, com inerte, realizado através de: malha de polipropileno não tecido, de 150 mm/s de permeabilidade à água, expressa como índice de velocidade e 90 g/m² de massa superficial, com função anti-ervas, fixada no terreno com ancoragens de aço nervurado em forma de U, de 8 mm de diâmetro; e espalhamento de inerte de mármore procedente de britagem, de granulometria compreendida entre 5 e 7 mm, cor cor a escolher, com meios manuais, até formar uma camada uniforme de 5 cm de espessura mínima.
Inclui: Preparação do terreno. Colocação da malha anti-ervas. Espalhamento dos inertes. Rega de limpeza.
Critério de medição de projecto: Superfície medida em projecção horizontal, segundo documentação gráfica de Projecto.
Critério de medição de obra: Medir-se-á, em projecção horizontal, a superfície realmente executada segundo especificações de Projecto.

| Código | Un | Descrição | Rendimento | Preço | Importância |
|---|---|---|---|---|---|
| mt48mal010c | m² | Malha de polipropileno não tecido, de 150 mm/s de permeabilidade à água, expressa como índice de velocidade, segundo ISO 11058, e 90 g/m² de massa superficial, com função anti-ervas, permeável ao ar e aos nutrientes, quimicamente inerte e estável tanto a solos ácidos como alcalinos e com resistência aos raios UV. (material) | 1.100 | 0.62 | 0.68 |
| mt48mal025 | Ud | Ancoragem de aço nervurado em forma de U, de 8 mm de diâmetro, para fixação de redes e malhas ao terreno. (material) | 5.000 | 0.33 | 1.65 |
| mt48adc030a | kg | Inerte de mármore procedente de britagem, de granulometria compreendida entre 5 e 7 mm, cor cor a escolher, fornecido em sacos, para utilização decorativa. (material) | 75.000 | 0.20 | 15.00 |
| mt08aaa010a | m³ | Água. (material) | 0.005 | 1.50 | 0.01 |
| mo040 | h | Oficial de 1ª jardineiro. (mão de obra) | 0.015 | 22.68 | 0.34 |
| mo086 | h | Ajudante de jardineiro. (mão de obra) | 0.050 | 22.13 | 1.11 |
| % | % | Custos directos complementares | 2 % | 18.79 | 0.38 |
|  |  | Custos directos |  |  | 19.17 |
