# Ramal de ligação da rede de rega

- Propriedade do ficheiro: CYPE INGENIEROS, S.A.
- Formato: FIEBDC-3/2002
- Moeda: EUR
- Custos indirectos: 3.00 %
- IVA: 23.00 %

## U Infra-estruturas no logradouro

### UR Rega

#### URA Ramais de ligação

**URA010** Ud Ramal de ligação da rede de rega.
Ramal de ligação enterrado à rede de rega de 2 m de comprimento, que une a rede geral de distribuição de água de rega da empresa abastecedora com a rede de abastecimento e distribuição interior, formada por tubo de polietileno PE 40, de 50 mm de diâmetro exterior, PN=10 atm e 6,9 mm de espessura, colocada sobre leito de areia de 15 cm de espessura, no fundo da vala previamente escavada, devidamente compactada e nivelada com apiloador (saltitão) de condução manual, enchimento lateral compactando até metade do diâmetro do tubo e posterior enchimento com a mesma areia até 10 cm por cima da geratriz superior do tubo; abraçadeira de tomada em carga colocada sobre a rede geral de distribuição que serve de ligação entre o ramal de ligação e a rede; válvula de corte de 1 1/2" de diâmetro com manípulo de encaixe quadrado colocado com união roscada, situada fora dos limites da propriedade, alojada na caixa de visita pré-fabricada de polipropileno de 40x40x40 cm, colocada sobre base de betão simples C20/25 (X0(P); D25; S2; Cl 1,0) de 15 cm de espessura. Incluindo acessórios, e ligação à rede. Sem incluir a ruptura e restauração do pavimento existente, a escavação nem o posterior enchimento principal.
Inclui: Implantação do ramal de ligação, coordenado com as restantes instalações ou elementos que possam ter interferências. Betonagem e compactação do betão na execução da base. Colocação da caixa pré-fabricada. Descarga da areia no fundo da vala. Colocação da tubagem. Montagem da válvula de corte no ramal de ligação. Colocação da tampa. Execução do enchimento envolvente. União do ramal de ligação com a rede geral do município. Verificação do seu correcto funcionamento.
Critério de medição de projecto: Número de unidades previstas, segundo documentação gráfica de Projecto.
Critério de medição de obra: Medir-se-á o número de unidades realmente executadas segundo especificações de Projecto.

| Código | Un | Descrição | Rendimento | Preço | Importância |
|---|---|---|---|---|---|
| mt10hmf020fa | m³ | Betão simples C20/25 (X0(P); D25; S2; Cl 1,0), fabricado em central, segundo NP EN 206. (material) | 0.147 | 74.97 | 11.02 |
| mt11arp100b | Ud | Caixa de passagem de polipropileno, 40x40x40 cm. (material) | 1.000 | 84.19 | 84.19 |
| mt11arp050f | Ud | Tampa de PVC, para caixas de abastecimento de água de 40x40 cm, com fecho hermético à passagem dos odores mefíticos. (material) | 1.000 | 56.20 | 56.20 |
| mt01ara010a | m³ | Areia com granulometria de 0 a 5 mm de diâmetro, limpa. (material) | 0.230 | 14.30 | 3.29 |
| mt37tpa009e | m | Ramal de ligação de polietileno PE 40, de 50 mm de diâmetro exterior, PN=10 atm e 6,9 mm de espessura, segundo NP EN 12201-2, inclusive acessórios de ligação e peças especiais. (material) | 2.000 | 6.34 | 12.68 |
| mt37sve030f | Ud | Válvula de esfera de latão niquelado para enroscar de 1 1/2", com manípulo de encaixe quadrado. (material) | 1.000 | 33.76 | 33.76 |
| mt37www105H | Ud | Abraçadeira de tomada em carga de ferro fundido dúctil com recobrimento de resina epóxi, para tubos de polietileno ou de PVC de 160 mm de diâmetro exterior, com tomada para ligação roscada de 1 1/2" de diâmetro, PN=16 atm, com juntas elásticas de EPDM. (material) | 1.000 | 146.57 | 146.57 |
| au00auh040 |  | Vibrador de betão, eléctrico. | 1.000 | 0.00 | 0.00 |
| mo041 | h | Oficial de 1ª construção de obra civil. (mão de obra) | 0.120 | 22.68 | 2.72 |
| mo087 | h | Ajudante de construção de obra civil. (mão de obra) | 0.120 | 22.13 | 2.66 |
| mo008 | h | Oficial de 1ª canalizador. (mão de obra) | 4.700 | 23.31 | 109.56 |
| mo107 | h | Ajudante de canalizador. (mão de obra) | 1.175 | 22.09 | 25.96 |
| % | % | Custos directos complementares | 4 % | 488.61 | 19.54 |
|  |  | Custos directos |  |  | 508.15 |
