# Vedação de terreno, de rede de torção simples

- Propriedade do ficheiro: CYPE INGENIEROS, S.A.
- Formato: FIEBDC-3/2002
- Moeda: EUR
- Custos indirectos: 3.00 %
- IVA: 23.00 %

## U Infra-estruturas no logradouro

### UV Vedações

#### UVT Malhas metálicas

**UVT010** m Vedação de terreno, de rede de torção simples.
Vedação de terreno formada por rede de torção simples, de 20 mm de espaçamento da malha e 1,5 mm de diâmetro, acabamento galvanizado e postes de aço galvanizado de 48 mm de diâmetro e 1 m de altura, encastrados em dados de betão, em caboucos escavados no terreno. Inclusive acessórios para a fixação da rede de torção simples aos postes metálicos.
Inclui: Marcação. Escavação de caboucos no terreno. Colocação dos postes nos caboucos. Betonagem. Aprumo e alinhamento dos postes e escoras. Colocação da malha.
Critério de medição de projecto: Comprimento medido segundo documentação gráfica de Projecto, descontando as aberturas de comprimento maior de 1 m.
Critério de medição de obra: Medir-se-á o comprimento realmente executado segundo especificações de Projecto, descontando as aberturas de comprimento maior de 1 m.

| Código | Un | Descrição | Rendimento | Preço | Importância |
|---|---|---|---|---|---|
| mt52vst030a | Ud | Poste intermédio de tubo de aço galvanizado, de 48 mm de diâmetro e 1,5 mm de espessura, altura 1 m. (material) | 0.220 | 10.13 | 2.23 |
| mt52vst030i | Ud | Poste interior de reforço de tubo de aço galvanizado, de 48 mm de diâmetro e 1,5 mm de espessura, altura 1 m. (material) | 0.060 | 11.24 | 0.67 |
| mt52vst030q | Ud | Poste extremo de tubo de aço galvanizado, de 48 mm de diâmetro e 1,5 mm de espessura, altura 1 m. (material) | 0.040 | 13.78 | 0.55 |
| mt52vst030y | Ud | Poste de esquina de tubo de aço galvanizado, de 48 mm de diâmetro e 1,5 mm de espessura, altura 1 m. (material) | 0.200 | 15.55 | 3.11 |
| mt52vst010fe | m² | Rede de torção simples, de 20 mm de espaçamento da malha e 1,5 mm de diâmetro, acabamento galvanizado. (material) | 1.200 | 6.66 | 7.99 |
| mt52vpm055 | Ud | Acessórios para a fixação da rede de torção simples aos postes metálicos. (material) | 1.000 | 1.25 | 1.25 |
| mt10hmf020fa | m³ | Betão simples C20/25 (X0(P); D25; S2; Cl 1,0), fabricado em central, segundo NP EN 206. (material) | 0.015 | 74.97 | 1.12 |
| op00tal010 |  | Berbequim. | 1.000 | 0.00 | 0.00 |
| op00ato010 |  | Aparafusadora. | 1.000 | 0.00 | 0.00 |
| au00auh040 |  | Vibrador de betão, eléctrico. | 1.000 | 0.00 | 0.00 |
| mo087 | h | Ajudante de construção de obra civil. (mão de obra) | 0.100 | 22.13 | 2.21 |
| mo011 | h | Oficial de 1ª montador. (mão de obra) | 0.090 | 23.31 | 2.10 |
| mo080 | h | Ajudante de montador. (mão de obra) | 0.090 | 22.13 | 1.99 |
| % | % | Custos directos complementares | 3 % | 23.22 | 0.70 |
|  |  | Custos directos |  |  | 23.92 |
